# Sanca para cortina, de escaiola, para decoração perimetral de teto

- Propriedade do ficheiro: CYPE Ingenieros S.A.
- Formato: FIEBDC-3/2016
- Programa: Gerador de preços para construção civil. CYPE Ingenieros, S.A.
- Data: 29/05/2024
- Âmbito geográfico: Brasil
- Moeda: BRL
- Custos indiretos: 3 %
- Despesas gerais: 13 %
- Lucro: 6 %
- IVA: 17 %

## R Revestimentos e forros

### RT Forros em interiores

#### RTP Pré-fabricados de escaiola

**RTP090** m Sanca para cortina, de escaiola, para decoração perimetral de teto.
Sanca para cortina em L de escaiola, de 18x9,5x118,5 cm, para decoração perimetral de teto, fixada com cola para escaiola. Inclusive acessórios de fixação.
Inclui: Marcação do traçado da sanca para cortina nos paramentos. Disposição e corte das peças. Humidificação da base de fixação. Espalhamento da cola. Colocação e rejuntamento das peças. Correção de falhas de encontros entre peças, esquinas e cantos.
Critério de medição de projeto: Comprimento medido segundo documentação gráfica de Projeto.
Critério de quantitativos de obra: Medir-se-á o comprimento realmente executado segundo especificações de Projeto.

| Código | Un | Descrição | Rendimento | Preço | Importância |
|---|---|---|---|---|---|
| mt12rea030a | m | Sanca para cortina em L de escaiola, de 18x9,5x118,5 cm. (material) | 1.05 | 13.36 | 14.028 |
| mt09eyc030 | kg | Cola para escaiola. (material) | 0.21 | 0.86 | 0.181 |
| mo035 | h | Escaiolador. (mão de obra) | 0.194 | 32.24 | 6.255 |
| % | % | Custos diretos complementares | 2 % | 20.464 | 0.409 |
|  |  | Custos diretos |  |  | 20.873 |

Resíduos:
- colocação: mt12rea030a Sanca para cortina em L de escaiola, de 18x9,5x118,5 cm; fator de resíduo 0.0053

## Recursos

**mt12rea030a** m Sanca para cortina em L de escaiola, de 18x9,5x118,5 cm
Dados técnicos: Custo energético 14.728 MJ; Emissão de CO2 0.655 kg; Código LER 17 08 02; Massa do elemento 4.3 kg; Volume 0.0043 m3
Resíduos:
- embalagem: re170203 Plástico. (componente de resíduo); rendimento 0.002 kg; Código LER 17 02 03; Massa do elemento 1 kg; Volume 0.001667 m3
