# Preparação de superfície de madeira, para repintar

- Propriedade do ficheiro: CYPE Ingenieros S.A.
- Formato: FIEBDC-3/2016
- Programa: Gerador de preços para construção civil. CYPE Ingenieros, S.A.
- Data: 27/09/2024
- Âmbito geográfico: Brasil
- Moeda: BRL
- Custos indiretos: 3 %
- Despesas gerais: 13 %
- Lucro: 6 %
- IVA: 17 %

## R Revestimentos e forros

### RY Preparações, proteções, reparações e reforços de revestimentos

#### RYP Preparações

**RYP005** m² Preparação de superfície de madeira, para repintar.
Preparação de superfície de esquadria de madeira, com camadas de tinta à base de óleo em bom estado, através de lavagem da superfície com água e detergente para eliminar a gordura e lixamento até eliminar a camada brilhante, para proceder posteriormente à sua repintura.
Inclui: Lavagem com água e detergente. Coleta e eliminação da água de limpeza. Lixamento de toda a superfície. Limpeza da superfície.
Critério de medição de projeto: Superfície medida segundo documentação gráfica de Projeto.
Critério de quantitativos de obra: Medir-se-á a superfície realmente executada segundo especificações de Projeto.

| Código | Un | Descrição | Rendimento | Preço | Importância |
|---|---|---|---|---|---|
| mt27tlr010 | l | Detergente para a limpeza de gorduras. (material) | 0.1 | 7.48 | 0.748 |
| mo076 | h | Ajudante de pintor. (mão de obra) | 0.115 | 30.23 | 3.476 |
| % | % | Custos diretos complementares | 2 % | 4.224 | 0.084 |
|  |  | Custos diretos |  |  | 4.308 |

Resíduos:
- colocação: mt27tlr010 Detergente para a limpeza de gorduras; fator de resíduo 0.055

## Recursos

**mt27tlr010** l Detergente para a limpeza de gorduras
Dados técnicos: Custo energético 37.208 MJ; Emissão de CO2 1.086 kg; Código LER 20 01 30; Massa do elemento 1.06 kg; Volume 0.00106 m3
Resíduos:
- embalagem: re170203 Plástico. (componente de resíduo); rendimento 0.023 kg; Código LER 17 02 03; Massa do elemento 1 kg; Volume 0.001667 m3
