# Preparação de superfície de concreto em vigas e pilares através da projeção a seco de material abrasivo

- Propriedade do ficheiro: CYPE Ingenieros S.A.
- Formato: FIEBDC-3/2016
- Programa: Gerador de preços para construção civil. CYPE Ingenieros, S.A.
- Data: 27/09/2024
- Âmbito geográfico: Brasil
- Moeda: BRL
- Custos indiretos: 3 %
- Despesas gerais: 13 %
- Lucro: 6 %
- IVA: 17 %

## R Revestimentos e forros

### RY Preparações, proteções, reparações e reforços de revestimentos

#### RYP Preparações

**RYP105** m² Preparação de superfície de concreto em vigas e pilares através da projeção a seco de material abrasivo.
Preparação de superfície de concreto em vigas e pilares, através da projeção a seco de material abrasivo formado por partículas de silicato de alumínio, eliminando contaminantes, camadas de argamassa de cimento e partículas soltas do suporte.
Inclui: Montagem da proteção contra o pó. Montagem e preparação do equipamento. Aplicação mecânica do jato abrasivo. Desmontagem do equipamento. Limpeza da superfície suporte. Remoção e acumulação do material projetado e os restos gerados. Carga do material projetado e os restos gerados em caminhão ou caçamba.
Critério de medição de projeto: Superfície medida segundo documentação gráfica de Projeto.
Critério de quantitativos de obra: Medir-se-á a superfície realmente executada segundo especificações de Projeto.

| Código | Un | Descrição | Rendimento | Preço | Importância |
|---|---|---|---|---|---|
| mt08lim010a | kg | Abrasivo para limpeza através de jato a pressão, formado por partículas de silicato de alumínio. (material) | 2.2 | 0.64 | 1.408 |
| mq08lch010 | h | Equipamento de jato de areia à pressão. (equipamento) | 0.139 | 11.79 | 1.639 |
| mq08gel010k | h | Grupo eletrógeno insonorizado, trifásico, de 45 kVA de potência. (equipamento) | 0.139 | 19.8 | 2.752 |
| mo112 | h | Servente de pedreiro. (mão de obra) | 0.138 | 28.03 | 3.868 |
| mo113 | h | Auxiliar de serviços gerais. (mão de obra) | 0.138 | 27.81 | 3.838 |
| % | % | Custos diretos complementares | 2 % | 13.505 | 0.270 |
|  |  | Custos diretos |  |  | 13.775 |

Resíduos:
- colocação: mt08lim010a Abrasivo para limpeza através de jato a pressão, formado por partículas de silicato de alumínio; fator de resíduo 0.06
- demolição: ruo170101 Resíduos de cimento. (componente de resíduo); rendimento 1.15 kg; Código LER 17 01 01; Massa do elemento 1 kg; Volume 0.000667 m3

## Recursos

**mt08lim010a** kg Abrasivo para limpeza através de jato a pressão, formado por partículas de silicato de alumínio
Dados técnicos: Custo energético 0.194 MJ; Emissão de CO2 0.010 kg; Código LER 17 09 04; Massa do elemento 1 kg; Volume 0.000667 m3
Resíduos:
- embalagem: re170203 Plástico. (componente de resíduo); rendimento 0.002 kg; Código LER 17 02 03; Massa do elemento 1 kg; Volume 0.001667 m3
