# Preparação de superfície de concreto através de lixamento mecânico

- Propriedade do ficheiro: CYPE Ingenieros S.A.
- Formato: FIEBDC-3/2016
- Programa: Gerador de preços para construção civil. CYPE Ingenieros, S.A.
- Data: 27/09/2024
- Âmbito geográfico: Brasil
- Moeda: BRL
- Custos indiretos: 3 %
- Despesas gerais: 13 %
- Lucro: 6 %
- IVA: 17 %

## R Revestimentos e forros

### RY Preparações, proteções, reparações e reforços de revestimentos

#### RYP Preparações

**RYP130** m² Preparação de superfície de concreto através de lixamento mecânico.
Preparação de superfície de concreto através de lixamento mecânico com disco de diamante, eliminando as partes brandas, em especial as de calda de cimento.
Inclui: Montagem da proteção contra o pó. Lixamento mecânico com disco de diamante. Limpeza da superfície suporte. Remoção e acumulação dos restos gerados. Carga dos restos gerados para caminhão ou contendor.
Critério de medição de projeto: Superfície medida segundo documentação gráfica de Projeto.
Critério de quantitativos de obra: Medir-se-á a superfície realmente executada segundo especificações de Projeto.

| Código | Un | Descrição | Rendimento | Preço | Importância |
|---|---|---|---|---|---|
| mo112 | h | Servente de pedreiro. (mão de obra) | 0.289 | 28.03 | 8.101 |
| mo113 | h | Auxiliar de serviços gerais. (mão de obra) | 0.289 | 27.81 | 8.037 |
| % | % | Custos diretos complementares | 2 % | 16.138 | 0.323 |
|  |  | Custos diretos |  |  | 16.461 |

Resíduos:
- demolição: ruo170101 Resíduos de cimento. (componente de resíduo); rendimento 1.15 kg; Código LER 17 01 01; Massa do elemento 1 kg; Volume 0.000667 m3
