# Placa para bancada

- Propriedade do ficheiro: CYPE Ingenieros S.A.
- Formato: FIEBDC-3/2016
- Programa: Gerador de preços para construção civil. CYPE Ingenieros, S.A.
- Data: 27/01/2023
- Âmbito geográfico: Brasil
- Moeda: BRL
- Custos indiretos: 3 %
- Despesas gerais: 13 %
- Lucro: 6 %
- IVA: 17 %

## S Sinalização e equipamento

### SC Cozinhas/lavanderias

#### SCE Eletrodomésticos

**SCE030** Un Placa para bancada.
Placa de cocção a gás série Cristal para bancada, com superfície de vidro temperado. Inclusive enchimento da junta perimetral desta com a bancada. Totalmente montada, instalada, ligada e verificada.
Inclui: Marcação através de molde. Fixação em paramento com elementos de ancoragem. Colocação do aparelho. Vedação de juntas. Ligação à rede elétrica.
Critério de medição de projeto: Número de unidades previstas, segundo documentação gráfica de Projeto.
Critério de quantitativos de obra: Medir-se-á o número de unidades realmente colocadas segundo especificações de Projeto.

| Código | Un | Descrição | Rendimento | Preço | Importância |
|---|---|---|---|---|---|
| mt32pgs015a | Un | Placa de cocção a gás (butano/propano ou natural), com superfície de vidro temperado. (material) | 1 | 598.11 | 598.110 |
| mt32war010 | kg | Vedante elástico de poliuretano monocomponente para juntas. (material) | 0.2 | 30.96 | 6.192 |
| mo003 | h | Eletricista. (mão de obra) | 0.808 | 34.98 | 28.264 |
| mo102 | h | Ajudante de eletricista. (mão de obra) | 0.808 | 30.09 | 24.313 |
| % | % | Custos diretos complementares | 2 % | 656.879 | 13.138 |
|  |  | Custos diretos |  |  | 670.017 |

Resíduos:
- colocação: mt32war010 Vedante elástico de poliuretano monocomponente para juntas; fator de resíduo 0.03

## Recursos

**mt32pgs015a** Un Placa de cocção a gás (butano/propano ou natural), com superfície de vidro temperado
Dados técnicos: Custo energético 120.077 MJ; Emissão de CO2 8.103 kg
Resíduos:
- embalagem: re150101 Embalagens de papel e cartão. (componente de resíduo); rendimento 1.074 kg; Código LER 15 01 01; Massa do elemento 1 kg; Volume 0.001333 m3
- embalagem: re170604 Materiais de isolamento que não contêm substâncias perigosas. (componente de resíduo); rendimento 0.054 kg; Código LER 17 06 04; Massa do elemento 1 kg; Volume 0.001667 m3

**mt32war010** kg Vedante elástico de poliuretano monocomponente para juntas
Dados técnicos: Custo energético 144.209 MJ; Emissão de CO2 7.002 kg; Código LER 17 09 04; Massa do elemento 1 kg; Volume 0.000667 m3
Resíduos:
- embalagem: re150104 Embalagens de metal. (componente de resíduo); rendimento 0.003 kg; Código LER 15 01 04; Massa do elemento 1 kg; Volume 0.001667 m3
