# Forno elétrico

- Propriedade do ficheiro: CYPE Ingenieros S.A.
- Formato: FIEBDC-3/2016
- Programa: Gerador de preços para construção civil. CYPE Ingenieros, S.A.
- Data: 27/01/2023
- Âmbito geográfico: Brasil
- Moeda: BRL
- Custos indiretos: 3 %
- Despesas gerais: 13 %
- Lucro: 6 %
- IVA: 17 %

## S Sinalização e equipamento

### SC Cozinhas/lavanderias

#### SCE Eletrodomésticos

**SCE040** Un Forno elétrico.
Forno elétrico, multifunção, de aço inoxidável. Totalmente montado, instalado, ligado e verificado.
Inclui: Marcação através de molde. Fixação em paramento com elementos de ancoragem. Colocação do aparelho. Ligação à rede elétrica.
Critério de medição de projeto: Número de unidades previstas, segundo documentação gráfica de Projeto.
Critério de quantitativos de obra: Medir-se-á o número de unidades realmente colocadas segundo especificações de Projeto.

| Código | Un | Descrição | Rendimento | Preço | Importância |
|---|---|---|---|---|---|
| mt32hok010e | Un | Forno elétrico para embutir, multifunção, de aço inoxidável. (material) | 1 | 1668.5 | 1668.500 |
| mo003 | h | Eletricista. (mão de obra) | 0.231 | 34.98 | 8.080 |
| mo102 | h | Ajudante de eletricista. (mão de obra) | 0.231 | 30.09 | 6.951 |
| % | % | Custos diretos complementares | 2 % | 1683.531 | 33.671 |
|  |  | Custos diretos |  |  | 1717.202 |

## Recursos

**mt32hok010e** Un Forno elétrico para embutir, multifunção, de aço inoxidável
Dados técnicos: Custo energético 891.662 MJ; Emissão de CO2 35.090 kg
Resíduos:
- embalagem: re150101 Embalagens de papel e cartão. (componente de resíduo); rendimento 1.5 kg; Código LER 15 01 01; Massa do elemento 1 kg; Volume 0.001333 m3
- embalagem: re170604 Materiais de isolamento que não contêm substâncias perigosas. (componente de resíduo); rendimento 0.075 kg; Código LER 17 06 04; Massa do elemento 1 kg; Volume 0.001667 m3
