# Placa vitrocerâmica para bancada, com comandos laterais, marco de vidro biselado

- Propriedade do ficheiro: CYPE INGENIEROS, S.A.
- Formato: FIEBDC-3/2002
- Âmbito geográfico: Brasil
- Moeda: BRL
- Custos indiretos: 3.00 %
- Despesas gerais: 13.00 %
- Lucro: 6.00 %
- IVA: 17.00 %

**SCE030** Un Placa vitrocerâmica para bancada, com comandos laterais, marco de vidro biselado.
Placa vitrocerâmica para bancada, com comandos laterais, marco de vidro biselado. Inclusive enchimento da junta perimetral desta com a bancada. Totalmente montada, instalada, ligada e verificada.
Inclui: Marcação através de molde. Fixação em paramento com elementos de ancoragem. Colocação do aparelho. Vedação de juntas. Ligação à rede elétrica.
Critério de medição de projeto: Número de unidades previstas, segundo documentação gráfica de Projeto.
Critério de quantitativos de obra: Medir-se-á o número de unidades realmente colocadas segundo especificações de Projeto.

| Código | Un | Descrição | Rendimento | Preço | Importância |
|---|---|---|---|---|---|
| mt32pvs010b | Un | Placa vitrocerâmica, com comandos laterais, marco de vidro biselado. (material) | 1.000 | 1251.85 | 1251.85 |
| mt32war010 | kg | Vedante elástico de poliuretano monocomponente para juntas. (material) | 0.200 | 26.46 | 5.29 |
| mo003 | h | Eletricista. (mão de obra) | 0.807 | 25.85 | 20.86 |
| mo102 | h | Ajudante de eletricista. (mão de obra) | 0.807 | 19.79 | 15.97 |
| % | % | Custos diretos complementares | 2 % | 1293.97 | 25.88 |
|  |  | Custos diretos |  |  | 1319.85 |
