# Mobiliário de cozinha com 3,5 m de móveis inferiores com soco inferior e 3,5 m de móveis superiores acabamento laminado com frente de 18 mm de espessura laminado por ambas as faces

- Propriedade do ficheiro: CYPE INGENIEROS, S.A.
- Formato: FIEBDC-3/2002
- Âmbito geográfico: Brasil
- Custos indiretos: 3.00 %
- Despesas gerais: 13.00 %
- Lucro: 6.00 %
- IVA: 17.00 %

**SCM010** Un Mobiliário de cozinha com 3,5 m de móveis inferiores com soco inferior e 3,5 m de móveis superiores acabamento laminado com frente de 18 mm de espessura laminado por ambas as faces, esquinas verticais postformadas (R.4), esquinas horizontais em ABS de 1,5 mm de espessura.
Fornecimento e colocação de mobiliário de cozinha, composto por 3,5 m de móveis inferiores com soco inferior e 3,5 m de móveis superiores acabamento laminado com portas revestidas de uma folha impregnada de resinas melamínicas com uma espessura de 0,2 mm e frente de 18 mm de espessura laminado por ambas as faces, esquinas verticais postformadas (R.4), esquinas horizontais em ABS de 1,5 mm de espessura. Construção do móvel com os seguintes elementos: ARMAÇÕES: fabricadas em aglomerado de madeira de 16 mm de espessura e recobertas de laminado em todas as suas faces e bordas (borda frontal de 0,6 mm); traseira do mesmo material de 3,5 mm de espessura, revestida de laminado nas suas duas faces; laterais providos de vários furos que permitem a colocação de prateleiras a diferentes alturas. PRATELEIRAS: fabricadas em aglomerado de madeira de 16 mm de espessura e revestidas de laminado em todas as suas faces e bordas (borda frontal em ABS de 1,5 mm de espessura). DOBRADIÇAS: de aço niquelado, com regulação em altura, profundidade e largura; sistema clipe de montagem e desmontagem. PENDURADORES: ocultos de aço, com regulação de altura e fundo desde o interior do armário; este leva dois penduradores que suportam um peso total de 100 kg. PÉS: de plástico duro inseridos em três pontos da base do armário; regulação de altura entre 10 e 20 cm; cada pé suporta um peso total de 250 kg. Inclusive soco inferior, e arremates a combinar com o acabamento, guias de rodamentos metálicos e puxadores em portas. Totalmente montado, sem incluir tampo, electrodomésticos nem pia.
Inclui: Marcação através de molde. Colocação dos móveis e complementos. Fixação ao paramento com elementos de ancoragem. Arremates.
Critério de medição de projeto: Número de unidades previstas, segundo documentação gráfica de Projeto. Não se duplicaram esquinas na medição do comprimento dos móveis superiores e inferiores.
Critério de quantitativos de obra: Medir-se-á o número de unidades realmente executadas segundo especificações de Projeto.

| Código | Un | Descrição | Rendimento | Preço | Importância |
|---|---|---|---|---|---|
| mt32muo020b | m | Móvel inferior de cozinha de 55 cm de fundo e 67 cm de altura, acabamento laminado faia, com as portas revestidas de uma película impregnada de resinas melamínicas com uma espessura de 0,2 mm, frente de 18 mm de espessura laminado por ambas as faces, esquinas verticais postformadas (R.4), esquinas horizontais em ABS de 1,5 mm de espessura. (material) | 3.500 | 162.06 | 567.21 |
| mt32muo010b | m | Móvel superior de cozinha de 30 cm de fundo e de 27 a 84 cm de altura, acabamento laminado faia, com as portas revestidas de uma película impregnada de resinas melamínicas com uma espessura de 0,2 mm, frente de 18 mm de espessura laminado por ambas as faces, esquinas verticais postformadas (R.4), esquinas horizontais em ABS de 1,5 mm de espessura. (material) | 3.500 | 138.05 | 483.18 |
| mt32muo021 | m | Soco inferior para móvel inferior de cozinha, acabamento estratificado. Inclusive parte proporcional de arremates. (material) | 3.500 | 8.34 | 29.19 |
| mo017 | h | Oficial de 1ª carpinteiro. (mão de obra) | 7.580 | 4.30 | 32.59 |
| mo058 | h | Ajudante de carpinteiro. (mão de obra) | 7.580 | 3.13 | 23.73 |
| % | % | Custos diretos complementares | 2 % | 1135.90 | 22.72 |
|  |  | Custos diretos |  |  | 1158.62 |
