# Porta-rolos de reserva de 210 mm de comprimento, de aço inoxidável AISI 304 com acabamento cromado. Fixação ao suporte com as fixações fornecidas pelo fabricante

- Propriedade do ficheiro: CYPE INGENIEROS, S.A.
- Formato: FIEBDC-3/2002
- Âmbito geográfico: Brasil
- Moeda: BRL
- Custos indiretos: 3.00 %
- Despesas gerais: 13.00 %
- Lucro: 6.00 %
- IVA: 17.00 %

**SMA040** Un Porta-rolos de reserva de 210 mm de comprimento, de aço inoxidável AISI 304 com acabamento cromado. Fixação ao suporte com as fixações fornecidas pelo fabricante.
Porta-rolos de reserva de 210 mm de comprimento, de aço inoxidável AISI 304 com acabamento cromado. Fixação ao suporte com as fixações fornecidas pelo fabricante.
Inclui: Marcação. Colocação e fixação.
Critério de medição de projeto: Número de unidades previstas, segundo documentação gráfica de Projeto.
Critério de quantitativos de obra: Medir-se-á o número de unidades realmente colocadas segundo especificações de Projeto.

| Código | Un | Descrição | Rendimento | Preço | Importância |
|---|---|---|---|---|---|
| mt31abp051a | Un | Porta-rolos de reserva de 210 mm de comprimento, de aço inoxidável AISI 304 com acabamento cromado. (material) | 1.000 | 72.99 | 72.99 |
| mo107 | h | Ajudante de encanador. (mão de obra) | 0.118 | 19.79 | 2.34 |
| % | % | Custos diretos complementares | 2 % | 75.33 | 1.51 |
|  |  | Custos diretos |  |  | 76.84 |
