# Estação depuradora biológica de águas residuais

- Propriedade do ficheiro: CYPE INGENIEROS, S.A.
- Formato: FIEBDC-3/2002
- Âmbito geográfico: Brasil
- Moeda: BRL
- Custos indiretos: 3.00 %
- Despesas gerais: 13.00 %
- Lucro: 6.00 %
- IVA: 17.00 %

**USE012** Un Estação depuradora biológica de águas residuais, tecnologia VFL, capacidade para 25 a 75 utilizadores (população equivalente), carga média de matéria orgânica contaminante (DBO5) de 3,6 kg/dia e vazão máxima de água depurada de 8100 litros/dia.
Estação depuradora biológica de águas residuais, tecnologia VFL, capacidade para 25 a 75 utilizadores (população equivalente), carga média de matéria orgânica contaminante (DBO5) de 3,6 kg/dia e vazão máxima de água depurada de 8100 litros/dia, equipada com uma estação de bombeamento, um reactor biológico tipo AT, dois compressores e um reservatório de lamas. Totalmente instalada e em funcionamento, sem incluir a escavação, a nivelação nem o enchimento do tardoz.
Inclui: Marcação. Colocação da estação depuradora. Ligação com as redes de abastecimento de água, de saneamento e elétrica. Colocação em funcionamento.
Critério de medição de projeto: Número de unidades previstas, segundo documentação gráfica de Projeto.
Critério de quantitativos de obra: Medir-se-á o número de unidades realmente executadas segundo especificações de Projeto.

| Código | Un | Descrição | Rendimento | Preço | Importância |
|---|---|---|---|---|---|
| mt46edb010j | Un | Estação depuradora biológica de águas residuais, tecnologia VFL, capacidade para 25 a 75 utilizadores (população equivalente), carga média de matéria orgânica contaminante (DBO5) de 3,6 kg/dia e vazão máxima de água depurada de 8100 litros/dia, equipada com uma estação de bombeamento, um reactor biológico tipo AT, dois compressores e um reservatório de lamas. (material) | 1.000 | 67396.77 | 67396.77 |
| mq04cag010a | h | Caminhão com grua de carga máxima 6 t. (equipamento) | 1.159 | 139.25 | 161.39 |
| mo008 | h | Encanador. (mão de obra) | 6.993 | 25.85 | 180.77 |
| mo107 | h | Ajudante de encanador. (mão de obra) | 6.993 | 19.79 | 138.39 |
| mo003 | h | Eletricista. (mão de obra) | 2.331 | 25.85 | 60.26 |
| mo102 | h | Ajudante de eletricista. (mão de obra) | 2.331 | 19.79 | 46.13 |
| % | % | Custos diretos complementares | 2 % | 67983.71 | 1359.67 |
|  |  | Custos diretos |  |  | 69343.38 |
