# Fossa séptica de polietileno de alta densidade (PEAD/HDPE) de 10000 litros, de 2220 mm de diâmetro e 3160 mm de altura

- Propriedade do ficheiro: CYPE INGENIEROS, S.A.
- Formato: FIEBDC-3/2002
- Âmbito geográfico: Brasil
- Moeda: BRL
- Custos indiretos: 3.00 %
- Despesas gerais: 13.00 %
- Lucro: 6.00 %
- IVA: 17.00 %

**USS010** Un Fossa séptica de polietileno de alta densidade (PEAD/HDPE) de 10000 litros, de 2220 mm de diâmetro e 3160 mm de altura.
Fossa séptica de polietileno de alta densidade (PEAD/HDPE) de 10000 litros, de 2220 mm de diâmetro e 3160 mm de altura, com boca de acesso, boca de entrada e boca de saída de 100 mm de diâmetro.
Inclui: Marcação. Colocação e ligação da fossa séptica. Verificação do seu correto funcionamento.
Critério de medição de projeto: Número de unidades previstas, segundo documentação gráfica de Projeto.
Critério de quantitativos de obra: Medir-se-á o número de unidades realmente executadas segundo especificações de Projeto.

| Código | Un | Descrição | Rendimento | Preço | Importância |
|---|---|---|---|---|---|
| mt46fsp200bpc | Un | Fossa séptica de polietileno de alta densidade (PEAD/HDPE) de 10000 litros, de 2220 mm de diâmetro e 3160 mm de altura, com boca de acesso, boca de entrada e boca de saída de 100 mm de diâmetro, segundo ABNT NBR 7229, para tratamento primário de águas residuais. (material) | 1.000 | 7249.16 | 7249.16 |
| mo008 | h | Encanador. (mão de obra) | 3.403 | 25.85 | 87.97 |
| mo107 | h | Ajudante de encanador. (mão de obra) | 3.403 | 19.79 | 67.35 |
| % | % | Custos diretos complementares | 2 % | 7404.48 | 148.09 |
|  |  | Custos diretos |  |  | 7552.57 |
