# Estabilização de camada base através do fornecimento de material

- Propriedade do ficheiro: CYPE Ingenieros S.A.
- Formato: FIEBDC-3/2016
- Programa: Gerador de preços para construção civil. CYPE Ingenieros, S.A.
- Data: 27/09/2024
- Âmbito geográfico: Brasil
- Moeda: BRL
- Custos indiretos: 3 %
- Despesas gerais: 13 %
- Lucro: 6 %
- IVA: 17 %

## U Urbanização interna do lote

### UX Pisos exteriores

#### UXE Camadas base, caminhos e sendeiros

**UXE010** m³ Estabilização de camada base através do fornecimento de material.
Estabilização de camada base, através do espalhamento em camadas de material de empréstimo, e posterior compactação até alcançar uma espessura de 25 a 35 cm e uma densidade seca não inferior a 100% da máxima obtida no ensaio Proctor Modificado. Incluindo fornecimento de material de empréstimo, carga, transporte e descarga no local de trabalho do material e umedecimento do mesmo.
Critérios considerados na determinação do preço da unidade de obra: O preço não inclui a realização do ensaio Proctor Modificado.
Inclui: Implantação geral e fixação dos pontos e níveis de referência. Marcação das bordas da base de aterro. Preparação da superfície de apoio. Carga, transporte e espalhamento por camadas de espessura uniforme. Humidificação ou secagem de cada camada. Compactação por camadas. Escarificação, refinamento, reperfilamento e formação de caimentos. Carga a caminhão.
Critério de medição de projeto: Volume medido sobre os perfis dos desenhos topográficos de Projeto, que definem o movimento de terras a realizar em obra.
Critério de quantitativos de obra: Será medido o volume de enchimento sobre os perfis transversais do terreno realmente executados, compactados e terminados segundo especificações de Projeto.

| Código | Un | Descrição | Rendimento | Preço | Importância |
|---|---|---|---|---|---|
| mt01art030d | m³ | Material de entrega, para formação de aterros. (material) | 1 | 16.18 | 16.180 |
| mq01pan010a | h | Pá carregadeira sobre pneus de 120 kW/1,9 m³. (equipamento) | 0.035 | 165.72 | 5.800 |
| mq04cab010b | h | Caminhão basculante de 10 t de carga, de 147 kW. (equipamento) | 0.052 | 135.78 | 7.061 |
| mq01mot010a | h | Motoniveladora de 141 kW. (equipamento) | 0.021 | 279.22 | 5.864 |
| mq02rov010i | h | Compactador monocilíndrico vibrante auto-propulsado, de 129 kW, de 16,2 t, largura de trabalho 213,4 cm. (equipamento) | 0.063 | 256.65 | 16.169 |
| mq02cia020j | h | Caminhão cisterna, de 8 m³ de capacidade. (equipamento) | 0.023 | 437.33 | 10.059 |
| mo087 | h | Ajudante de obras de construção civil. (mão de obra) | 0.084 | 30.23 | 2.539 |
| % | % | Custos diretos complementares | 2 % | 63.672 | 1.273 |
|  |  | Custos diretos |  |  | 64.945 |

Resíduos:
- colocação: mt01art030d Material de entrega, para formação de aterros; fator de resíduo 0.00497201

## Recursos

**mt01art030d** m³ Material de entrega, para formação de aterros
Dados técnicos: Custo energético 151.700 MJ; Emissão de CO2 8.200 kg; Código LER 17 05 04; Massa do elemento 2050 kg; Volume 1.28125 m3
