# Ensaio de ladrilho de concreto

- Propriedade do ficheiro: CYPE Ingenieros S.A.
- Formato: FIEBDC-3/2016
- Programa: Gerador de preços para construção civil. CYPE Ingenieros, S.A.
- Data: 27/09/2024
- Âmbito geográfico: Brasil
- Moeda: BRL
- Custos indiretos: 3 %
- Despesas gerais: 13 %
- Lucro: 6 %
- IVA: 17 %

## X Controle de qualidade e ensaios

### XB Pisos

#### XBH De ladrilhos de concreto

**XBH010** Un Ensaio de ladrilho de concreto.
Ensaios a realizar em laboratório acreditado na área técnica correspondente, sobre uma amostra de ladrilho de concreto, recolhida em obra, para a determinação das seguintes características: aspecto superficial. Incluindo deslocamento à obra, coleta de amostra e relatório de resultados.
Inclui: Deslocamento à obra. Coleta de amostras. Realização dos ensaios. Redação de relatório dos resultados dos ensaios realizados.
Critério de medição de projeto: Ensaio a realizar, segundo documentação do Plano de controle de qualidade.

| Código | Un | Descrição | Rendimento | Preço | Importância |
|---|---|---|---|---|---|
| mt49bah010 | Un | Ensaio para determinar o aspecto superficial de uma amostra de ladrilho de concreto, inclusive deslocamento à obra, coleta de amostra e relatório de resultados. (material) | 1 | 202.88 | 202.880 |
| % | % | Custos diretos complementares | 2 % | 202.880 | 4.058 |
|  |  | Custos diretos |  |  | 206.938 |
