# Dispositivo de ancoragem têxtil embutido na estrutura de concreto armado

- Propriedade do ficheiro: CYPE Ingenieros S.A.
- Formato: FIEBDC-3/2016
- Programa: Gerador de preços para construção civil. CYPE Ingenieros, S.A.
- Data: 29/05/2024
- Âmbito geográfico: Brasil
- Moeda: BRL
- Custos indiretos: 3 %
- Despesas gerais: 13 %
- Lucro: 6 %
- IVA: 17 %

## Y Segurança e saúde

### YC Sistemas de proteção coletiva

#### YCL Linhas e dispositivos de ancoragem

**YCL210** Un Dispositivo de ancoragem têxtil embutido na estrutura de concreto armado.
Dispositivo de ancoragem para embutir no teto, de 850 mm de comprimento, formado por fita de poliéster; 1 olhal em um extremo e 1 argola no outro extremo, fixado, pelo extremo do olhal e antes da concretagem, a uma barra nervurado de aço CA-50 embutido na viga da estrutura de concreto armado, de 10 mm de diâmetro mínimo e 500 mm de comprimento mínimo, para segurar um operário.
Critério de medição de projeto: Número de unidades previstas, segundo Plano de Segurança e Saúde.
Critério de quantitativos de obra: Medir-se-á o número de unidades realmente colocadas segundo especificações do Plano de Segurança e Saúde.

| Código | Un | Descrição | Rendimento | Preço | Importância |
|---|---|---|---|---|---|
| mt50spd010aa | Un | Dispositivo de ancoragem para embutir no teto, de 850 mm de comprimento, formado por fita de poliéster; 1 olhal em um extremo e 1 argola no outro extremo, classe A1, fixado, pelo extremo do olhal e antes da concretagem, a uma barra nervurado de aço CA-50 embutido na viga da estrutura de concreto armado, de 10 mm de diâmetro mínimo e 500 mm de comprimento mínimo. (material) | 1 | 13.24 | 13.240 |
| mt07aco070f | kg | Aço em barras nervuradas, CA-50, de vários diâmetros, segundo ABNT NBR 7480. (material) | 0.1 | 11.66 | 1.166 |
| mo120 | h | Operário Montador de proteções e sinalização de Segurança e Saúde. (mão de obra) | 0.121 | 27.81 | 3.365 |
| % | % | Custos diretos complementares | 2 % | 17.771 | 0.355 |
|  |  | Custos diretos |  |  | 18.126 |

Resíduos:
- colocação: mt07aco070f Aço em barras nervuradas, CA-50, de vários diâmetros, segundo ABNT NBR 7480; fator de resíduo 0.0075

## Recursos

**mt07aco070f** kg Aço em barras nervuradas, CA-50, de vários diâmetros, segundo ABNT NBR 7480
Dados técnicos: Custo energético 9.830 MJ; Emissão de CO2 0.510 kg; Código LER 17 04 05; Massa do elemento 1 kg; Volume 0.000476 m3
