# Boca de ventilação

- Propriedade do ficheiro: CYPE INGENIEROS, S.A.
- Formato: FIEBDC-3/2002
- Âmbito geográfico: Brasil
- Moeda: BRL
- Custos indiretos: 3.00 %
- Despesas gerais: 13.00 %
- Lucro: 6.00 %
- IVA: 17.00 %

## I Instalações

### IC Aquecimento, refrigeração, climatização e água quente

#### ICR Sistemas de condução de ar

**ICR060** Un Boca de ventilação.
Boca de extração de chapa de aço em execução redonda, de 200 mm de diâmetro, cor branca RAL 9010, BOEX200B "AIRZONE", fixação através de parafusos ocultos. Inclusive acessórios de montagem e elementos de fixação.
Inclui: Marcação. Colocação do marco de montagem. Fixação no marco de montagem.
Critério de medição de projeto: Número de unidades previstas, segundo documentação gráfica de Projeto.
Critério de quantitativos de obra: Medir-se-á o número de unidades realmente executadas segundo especificações de Projeto.

| Código | Un | Descrição | Rendimento | Preço | Importância |
|---|---|---|---|---|---|
| mt42air300d | Un | Boca de extração de chapa de aço em execução redonda, de 200 mm de diâmetro, cor branca RAL 9010, BOEX200B "AIRZONE", fixação através de parafusos ocultos. (material) | 1.000 | 127.24 | 127.24 |
| mo005 | h | Instalador de ar condicionado. (mão de obra) | 0.157 | 40.91 | 6.42 |
| mo104 | h | Ajudante de instalador de ar condicionado. (mão de obra) | 0.157 | 30.78 | 4.83 |
| % | % | Custos diretos complementares | 2 % | 138.49 | 2.77 |
|  |  | Custos diretos |  |  | 141.26 |
