# Boca de ventilação

- Propriedade do ficheiro: CYPE Ingenieros S.A.
- Formato: FIEBDC-3/2016
- Programa: Gerador de preços para construção civil. CYPE Ingenieros, S.A.
- Data: 17/06/2024
- Âmbito geográfico: Brasil
- Moeda: BRL
- Custos indiretos: 3 %
- Despesas gerais: 13 %
- Lucro: 6 %
- IVA: 17 %

## I Instalações

### IC Aquecimento, refrigeração, climatização e água quente

#### ICR Sistemas de condução de ar

**ICR060** Un Boca de ventilação.
Boca de extração de chapa de aço em execução redonda, de 125 mm de diâmetro, cor branca RAL 9010, BOEX125B "AIRZONE", fixação através de parafusos ocultos. Inclusive acessórios de montagem e elementos de fixação.
Inclui: Marcação. Colocação do marco de montagem. Fixação no marco de montagem.
Critério de medição de projeto: Número de unidades previstas, segundo documentação gráfica de Projeto.
Critério de quantitativos de obra: Medir-se-á o número de unidades realmente executadas segundo especificações de Projeto.

| Código | Un | Descrição | Rendimento | Preço | Importância |
|---|---|---|---|---|---|
| mt42air300b | Un | Boca de extração de chapa de aço em execução redonda, de 125 mm de diâmetro, cor branca RAL 9010, BOEX125B "AIRZONE", fixação através de parafusos ocultos. (material) | 1 | 73.67 | 73.670 |
| mo005 | h | Instalador de ar condicionado. (mão de obra) | 0.157 | 40.91 | 6.423 |
| mo104 | h | Ajudante de instalador de ar condicionado. (mão de obra) | 0.157 | 30.78 | 4.832 |
| % | % | Custos diretos complementares | 2 % | 84.925 | 1.699 |
|  |  | Custos diretos |  |  | 86.624 |

## Recursos

**mt42air300b** Un Boca de extração de chapa de aço em execução redonda
Dados técnicos: Custo energético 2.890 MJ; Emissão de CO2 0.209 kg
Resíduos:
- embalagem: re150101 Embalagens de papel e cartão. (componente de resíduo); rendimento 0.072 kg; Código LER 15 01 01; Massa do elemento 1 kg; Volume 0.001333 m3
