# Grelha de exterior

- Propriedade do ficheiro: CYPE Ingenieros S.A.
- Formato: FIEBDC-3/2016
- Programa: Gerador de preços para construção civil. CYPE Ingenieros, S.A.
- Data: 26/09/2024
- Âmbito geográfico: Brasil
- Moeda: BRL
- Custos indiretos: 3 %
- Despesas gerais: 13 %
- Lucro: 6 %
- IVA: 17 %

## I Instalações

### IC Aquecimento, refrigeração, climatização e água quente

#### ICR Sistemas de condução de ar

**ICR070** Un Grelha de exterior
Grelha de exterior para instalações de ventilação, marco frontal e lâminas de chapa perfilada de aço galvanizado, de 400x330 mm, tela metálica de aço galvanizado com malha de 20x20 mm. Inclusive acessórios de montagem e elementos de fixação.
Inclui: Marcação. Montagem e fixação da grelha à parede exterior. Ligação ao duto.
Critério de medição de projeto: Número de unidades previstas, segundo documentação gráfica de Projeto.
Critério de quantitativos de obra: Medir-se-á o número de unidades realmente executadas segundo especificações de Projeto.

| Código | Un | Descrição | Rendimento | Preço | Importância |
|---|---|---|---|---|---|
| mt42trx370aa1 | Un | Grelha de exterior para instalações de ventilação, marco frontal e lâminas de chapa perfilada de aço galvanizado, de 400x330 mm, tela metálica de aço galvanizado com malha de 20x20 mm, com elementos de fixação. (material) | 1 | 791.38 | 791.380 |
| mo005 | h | Instalador de ar condicionado. (mão de obra) | 0.171 | 40.91 | 6.996 |
| mo104 | h | Ajudante de instalador de ar condicionado. (mão de obra) | 0.171 | 30.78 | 5.263 |
| % | % | Custos diretos complementares | 2 % | 803.639 | 16.073 |
|  |  | Custos diretos |  |  | 819.712 |

## Recursos

**mt42trx370aa1** Un Grelha de exterior para instalações de ventilação
Dados técnicos: Custo energético 36.943 MJ; Emissão de CO2 3.525 kg
Resíduos:
- embalagem: re150101 Embalagens de papel e cartão. (componente de resíduo); rendimento 0.139 kg; Código LER 15 01 01; Massa do elemento 1 kg; Volume 0.001333 m3
- embalagem: re170203 Plástico. (componente de resíduo); rendimento 0.07 kg; Código LER 17 02 03; Massa do elemento 1 kg; Volume 0.001667 m3
