# Sistema centralizado de controle RadianT365

- Propriedade do ficheiro: CYPE INGENIEROS, S.A.
- Formato: FIEBDC-3/2002
- Âmbito geográfico: Brasil
- Moeda: BRL
- Custos indiretos: 3.00 %
- Despesas gerais: 13.00 %
- Lucro: 6.00 %
- IVA: 17.00 %

## I Instalações

### IB Sistemas de climatização

#### IBZ Sistema Airzone

**IBZ007** Un Sistema centralizado de controle RadianT365.
Sistema centralizado de controle RadianT365, para instalações de aquecimento e refrigeração por piso radiante, "AIRZONE", formado por placa central de sistema, AZRA6RADIANT com controle até 8 zonas de forma independente e algoritmo de controle anti-condensação, com módulo de controle de elementos radiantes, AZRA6CM1VALC, cabeças termostáticas, cabo elétrico com condutor de cobre eletrolítico recozido sem estanhar, de 2x0,5+2x0,22 mm² de seção, AZX6CABLEBUS15.
Inclui: Marcação. Colocação e fixação da central do sistema. Colocação e fixação dos acessórios. Colocação e fixação do tubo de proteção dos cabos. Colocação dos cabos. Ligação elétrica.
Critério de medição de projeto: Número de unidades previstas, segundo documentação gráfica de Projeto.
Critério de quantitativos de obra: Medir-se-á o número de unidades realmente executadas segundo especificações de Projeto.

| Código | Un | Descrição | Rendimento | Preço | Importância |
|---|---|---|---|---|---|
| mt42air616a | Un | Placa central de sistema, AZRA6RADIANT "AIRZONE", com controle até 8 zonas de forma independente e algoritmo de controle anti-condensação. (material) | 1.000 | 589.33 | 589.33 |
| mt42air621a | Un | Módulo de controle de elementos radiantes, AZRA6CM1VALC "AIRZONE", com comunicações através de bus de expansão do sistema, montagem em canaleta DIN, e com as seguintes funcionalidades: controle de um máximo de 8 zonas e 20 cabeças termostáticas com fios através de relés de 10 A a 230 Vca, controle do equipamento de produção através de dois relés de 10 A a 230 Vca, com uma entrada analógica para a sonda de temperatura de impulsão. (material) | 1.000 | 1540.30 | 1540.30 |
| mt35tpt010ae | m | Tubo rígido de PVC VD-M de 16 mm de diâmetro exterior e 1,3 mm de espessura. Resistência à compressão 750 N, resistência ao impacto 2 joules, temperatura de trabalho -5°C até 60°C, classificação 3321, com o preço incrementado em 20% relativamente a acessórios e peças especiais. (material) | 10.000 | 2.09 | 20.90 |
| mt42air900a | m | Cabo elétrico com condutor de cobre eletrolítico recozido sem estanhar, de 2x0,5+2x0,22 mm² de seção, AZX6CABLEBUS15 "AIRZONE", com isolamento de PVC/A, fornecido em rolos de 15 m (material) | 10.000 | 6.70 | 67.00 |
| mo005 | h | Instalador de ar condicionado. (mão de obra) | 0.339 | 40.91 | 13.87 |
| mo104 | h | Ajudante de instalador de ar condicionado. (mão de obra) | 0.271 | 30.78 | 8.34 |
| % | % | Custos diretos complementares | 2 % | 2239.74 | 44.79 |
|  |  | Custos diretos |  |  | 2284.53 |
