# Comporta de regulação da vazão de ar

- Propriedade do ficheiro: CYPE INGENIEROS, S.A.
- Formato: FIEBDC-3/2002
- Âmbito geográfico: Brasil
- Moeda: BRL
- Custos indiretos: 3.00 %
- Despesas gerais: 13.00 %
- Lucro: 6.00 %
- IVA: 17.00 %

## I Instalações

### IV Ventilação

#### IVM Ventilação mecânica

**IVM065** Un Comporta de regulação da vazão de ar.
Comporta retangular para a regulação da vazão de ar e a pressão ou para o fecho de dutos em instalações de ventilação com lâminas ensambladas no mesmo sentido, de 200x180 mm, lâminas perfiladas de chapa de aço galvanizado, eixos e alavancas exteriores de aço zincado, casquilhos de plástico especial, acionamento situado no lado direito da comporta. Inclusive acessórios de montagem e elementos de fixação.
Inclui: Marcação. Fixação da comporta. Ligação ao duto. Verificação do seu correto funcionamento.
Critério de medição de projeto: Número de unidades previstas, segundo documentação gráfica de Projeto.
Critério de quantitativos de obra: Medir-se-á o número de unidades realmente executadas segundo especificações de Projeto.

| Código | Un | Descrição | Rendimento | Preço | Importância |
|---|---|---|---|---|---|
| mt42trx360ia1a | Un | Comporta retangular para a regulação da vazão de ar e a pressão ou para o fecho de dutos em instalações de ventilação com lâminas ensambladas no mesmo sentido, de 200x180 mm, lâminas perfiladas de chapa de aço galvanizado, eixos e alavancas exteriores de aço zincado, casquilhos de plástico especial, acionamento situado no lado direito da comporta. (material) | 1.000 | 713.02 | 713.02 |
| mo005 | h | Instalador de ar condicionado. (mão de obra) | 0.173 | 40.91 | 7.08 |
| mo104 | h | Ajudante de instalador de ar condicionado. (mão de obra) | 0.173 | 30.78 | 5.32 |
| % | % | Custos diretos complementares | 2 % | 725.42 | 14.51 |
|  |  | Custos diretos |  |  | 739.93 |
