# Difusor

- Propriedade do ficheiro: CYPE Ingenieros S.A.
- Formato: FIEBDC-3/2016
- Programa: Gerador de preços para construção civil. CYPE Ingenieros, S.A.
- Data: 26/09/2024
- Âmbito geográfico: Brasil
- Moeda: BRL
- Custos indiretos: 3 %
- Despesas gerais: 13 %
- Lucro: 6 %
- IVA: 17 %

## I Instalações

### IC Aquecimento, refrigeração, climatização e água quente

#### ICR Sistemas de condução de ar

**ICR040** Un Difusor.
Difusor rotacional de alumínio extrudido, de 20 elementos, integrado em placa quadrada de chapa de aço galvanizado para teto modular, cor branca RAL 9010, com plenum de chapa galvanizada para ligação lateral a tubo flexível, de 595x595x278 mm, com isolamento acústico, gama AirQ, DRPL20BPA "AIRZONE", para instalar em alturas até 4 m. Inclusive acessórios de montagem e elementos de fixação.
Inclui: Marcação. Montagem do plenum através de suportes de suspensão. Fixação do difusor ao plenum.
Critério de medição de projeto: Número de unidades previstas, segundo documentação gráfica de Projeto.
Critério de quantitativos de obra: Medir-se-á o número de unidades realmente executadas segundo especificações de Projeto.

| Código | Un | Descrição | Rendimento | Preço | Importância |
|---|---|---|---|---|---|
| mt42air120i | Un | Difusor rotacional de alumínio extrudido, de 20 elementos, integrado em placa quadrada de chapa de aço galvanizado para teto modular, cor branca RAL 9010, com plenum de chapa galvanizada para ligação lateral a tubo flexível, de 595x595x278 mm, com isolamento acústico, gama AirQ, DRPL20BPA "AIRZONE". (material) | 1 | 1151.87 | 1151.870 |
| mo005 | h | Instalador de ar condicionado. (mão de obra) | 0.247 | 40.91 | 10.105 |
| mo104 | h | Ajudante de instalador de ar condicionado. (mão de obra) | 0.247 | 30.78 | 7.603 |
| % | % | Custos diretos complementares | 2 % | 1169.578 | 23.392 |
|  |  | Custos diretos |  |  | 1192.970 |

## Recursos

**mt42air120i** Un Difusor rotacional de alumínio extrudido
Dados técnicos: Custo energético 8.324 MJ; Emissão de CO2 0.553 kg
Resíduos:
- embalagem: re150101 Embalagens de papel e cartão. (componente de resíduo); rendimento 0.17 kg; Código LER 15 01 01; Massa do elemento 1 kg; Volume 0.001333 m3
- embalagem: re170203 Plástico. (componente de resíduo); rendimento 0.085 kg; Código LER 17 02 03; Massa do elemento 1 kg; Volume 0.001667 m3
