# Esquadria exterior de alumínio "CORTIZO"

- Propriedade do ficheiro: CYPE INGENIEROS, S.A.
- Formato: FIEBDC-3/2002
- Âmbito geográfico: Brasil
- Moeda: BRL
- Custos indiretos: 3.00 %
- Despesas gerais: 13.00 %
- Lucro: 6.00 %
- IVA: 17.00 %

## L Esquadrias, vidros e proteções solares

### LC Esquadrias

#### LCY Sistemas de alumínio

**LCY010** Un Esquadria exterior de alumínio "CORTIZO".
Janela de alumínio, série Cor-80 Industrial "CORTIZO", com ruptura de ponte térmica, duas folhas de abrir, com abertura para o interior, dimensões 1200x600 mm, acabamento lacado cor branca, com o selo QUALICOAT, que garante a espessura e a qualidade do processo de lacagem, composta de folha de 88 mm e marco de 80 mm, bites, rebaixo, juntas de estanqueidade de EPDM, puxador standard e ferragens; coeficiente de transmissão térmica do marco: Uh,m = desde 1,3 W/(m²K); espessura máxima do envidraçado: 65 mm, com classificação à permeabilidade ao ar 3 m³/h·m² a 100 Pa, classificação à estanqueidade à água 100 min a 1950 Pa, e classificação à resistência à carga do vento 2000 Pa, sem contramarco e sem persiana. Inclusive ganchos para a fixação da esquadria, vedante adesivo e silicone neutro para vedação perimetral das juntas exterior e interior, entre a esquadria e a obra. TSAC.
Critérios considerados na determinação do preço da unidade de obra: O preço não inclui o assentamento da esquadria.
Inclui: Ajuste final das folhas. Vedação perimetral da junta entre a esquadria exterior e o paramento.
Critério de medição de projeto: Número de unidades previstas, segundo documentação gráfica de Projeto.
Critério de quantitativos de obra: Medir-se-á o número de unidades realmente executadas segundo especificações de Projeto.

| Código | Un | Descrição | Rendimento | Preço | Importância |
|---|---|---|---|---|---|
| mt25pfz280acaa | Un | Janela de alumínio, série Cor-80 Industrial "CORTIZO", com ruptura de ponte térmica, duas folhas de abrir, com abertura para o interior, dimensões 1200x600 mm, acabamento lacado cor branca, com o selo QUALICOAT, que garante a espessura e a qualidade do processo de lacagem, composta de folha de 88 mm e marco de 80 mm, bites, rebaixo, juntas de estanqueidade de EPDM, puxador standard e ferragens; coeficiente de transmissão térmica do marco: Uh,m = desde 1,3 W/(m²K); espessura máxima do envidraçado: 65 mm, Permeabilidade ao ar em relação com a superfície total de 3 m³/h·m² a 100 Pa. Estanqueidade à água de 100 min a 1950 Pa. Resistência à carga do vento de 2000 Pa, tolerando uma flecha frontal de até 1/300 no elemento mais deformado do caixilho. TSAC. (material) | 1.000 | 1568.06 | 1568.06 |
| mt22www010a | Un | Cartucho de 290 ml de vedante adesivo monocomponente, neutro, súper elástico, à base de polímero MS, cor branco, com resistência à intempérie e aos raios UV e alongamento até à ruptura 750%. (material) | 0.612 | 14.66 | 8.97 |
| mt22www050a | Un | Cartucho de 300 ml de silicone neutro oxímico, de elasticidade permanente e cura rápida, cor branca, intervalo de temperatura de trabalho de -60 a 150°C, com resistência aos raios UV, dureza Shore A aproximada de 22, segundo ISO 868 e alongamento na ruptura >= 800%, segundo ISO 8339. (material) | 0.288 | 13.11 | 3.78 |
| op00ato010 |  | Parafusadeira. | 1.000 | 0.00 | 0.00 |
| mo018 | h | Serralheiro. (mão de obra) | 1.337 | 33.72 | 45.08 |
| mo059 | h | Ajudante de serralheiro. (mão de obra) | 0.857 | 31.41 | 26.92 |
| % | % | Custos diretos complementares | 2 % | 1652.81 | 33.06 |
|  |  | Custos diretos |  |  | 1685.87 |
