# Unidade interior de ar condicionado com distribuição por duto retangular, para sistema VRV-5, para gás R-32

- Propriedade do ficheiro: CYPE INGENIEROS, S.A.
- Formato: FIEBDC-3/2002
- Âmbito geográfico: Brasil
- Moeda: BRL
- Custos indiretos: 3.00 %
- Despesas gerais: 13.00 %
- Lucro: 6.00 %
- IVA: 17.00 %

## I Instalações

### IB Sistemas de climatização

#### IBY Sistema VRV (Daikin)

**IBY110** Un Unidade interior de ar condicionado com distribuição por duto retangular, para sistema VRV-5, para gás R-32.
Unidade interior de ar condicionado, para sistema VRV-5 (Volume de Refrigerante Variável), para gás R-32, de teto sem envolvente, de baixo perfil, modelo FXDA10A "DAIKIN", alimentação monofásica (230V/50Hz), potência frigorífica nominal 1,1 kW (temperatura de bulbo seco de ar interior 27°C, temperatura de bulbo úmido de ar interior 19°C, temperatura de bulbo seco do ar exterior 35°C), potência calorífica nominal 1,3 kW (temperatura de bulbo seco de ar interior 20°C, temperatura de bulbo seco do ar exterior 7°C), consumo elétrico nominal em refrigeração 62 W, consumo elétrico nominal em aquecimento 58 W, pressão sonora a velocidade baixa 26 dBA, vazão de ar a velocidade alta 5,7 m³/min, de 200x750x620 mm, peso 22,5 kg, pressão estática disponível de 10 a 30 Pa, válvula de expansão eletrônica, bomba de drenagem, aspiração de ar traseira ou inferior, bloco de terminais F1-F2 para cabo de 2 fios de transmissão e controle (bus D-III Net) a unidade exterior, controle por microprocessador e filtro de ar de sucção. Regulação: controle remoto multifunção, modelo Madoka BRC1H52W. Inclusive elementos para suspensão ao teto.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42dai135a | Un | Unidade interior de ar condicionado, para sistema VRV-5 (Volume de Refrigerante Variável), para gás R-32, de teto sem envolvente, de baixo perfil, modelo FXDA10A "DAIKIN", alimentação monofásica (230V/50Hz), potência frigorífica nominal 1,1 kW (temperatura de bulbo seco de ar interior 27°C, temperatura de bulbo úmido de ar interior 19°C, temperatura de bulbo seco do ar exterior 35°C), potência calorífica nominal 1,3 kW (temperatura de bulbo seco de ar interior 20°C, temperatura de bulbo seco do ar exterior 7°C), consumo elétrico nominal em refrigeração 62 W, consumo elétrico nominal em aquecimento 58 W, pressão sonora a velocidade baixa 26 dBA, vazão de ar a velocidade alta 5,7 m³/min, de 200x750x620 mm, peso 22,5 kg, pressão estática disponível de 10 a 30 Pa, válvula de expansão eletrônica, bomba de drenagem, aspiração de ar traseira ou inferior, bloco de terminais F1-F2 para cabo de 2 fios de transmissão e controle (bus D-III Net) a unidade exterior, controle por microprocessador e filtro de ar de sucção. (material) | 1.000 | 11709.43 | 11709.43 |
| mt42www090 | Un | Kit de suportes para suspensão ao teto, formado por quatro barras roscadas de aço galvanizado, com as correspondentes buchas, porcas e arruelas. (material) | 1.000 | 163.97 | 163.97 |
| mt42dai508a | Un | Controle remoto multifunção, modelo Madoka BRC1H52W "DAIKIN", cor branca, com programação semanal, possibilidade de selecionar modo standard ou simplificado de hotéis, função para/arranque, alteração do modo de funcionamento, limitação da temperatura de setpoint, selecção da velocidade do ventilador e funções avançadas através de App para smartphone com conectividade Bluetooth Low Energy (BLE). (material) | 1.000 | 1602.50 | 1602.50 |
| mt35tpt010ke | m | Tubo rígido de PVC VD-F de 16 mm de diâmetro exterior e 1,3 mm de espessura. Resistência à compressão 1250 N, resistência ao impacto 6 joules, temperatura de trabalho -25°C até 90°C, classificação 4442, com o preço incrementado em 20% relativamente a acessórios e peças especiais. (material) | 3.000 | 13.24 | 39.72 |
| mt42dai900 | m | Cabo bus de 2 fios, de 0,5 mm² de seção por fio (material) | 3.000 | 5.96 | 17.88 |
| mo005 | h | Instalador de ar condicionado. (mão de obra) | 0.810 | 42.82 | 34.68 |
| mo104 | h | Ajudante de instalador de ar condicionado. (mão de obra) | 0.810 | 32.08 | 25.98 |
| % | % | Custos diretos complementares | 2 % | 13594.16 | 271.88 |
|  |  | Custos diretos |  |  | 13866.04 |
