# Caldeira a gás, doméstica, de condensação, mural, para aquecimento e água quente

- Propriedade do ficheiro: CYPE INGENIEROS, S.A.
- Formato: FIEBDC-3/2002
- Âmbito geográfico: Brasil
- Moeda: BRL
- Custos indiretos: 3.00 %
- Despesas gerais: 13.00 %
- Lucro: 6.00 %
- IVA: 17.00 %

## I Instalações

### IC Aquecimento, refrigeração, climatização e água quente

#### ICG Caldeiras a gás

**ICG232** Un Caldeira a gás, doméstica, de condensação, mural, para aquecimento e água quente
Caldeira mural, de condensação, para aquecimento e produção de água quente, modelo D2CND024A1A "DAIKIN", para gás natural e propano, potência útil de 3,1 a 24 kW (50/30°C), vazão de água quente 12 l/min para salto térmico de 30°C, vazão de água quente 10,3 l/min para salto térmico de 35°C, dimensões 590x400x256 mm, emissão de NOx classe 6, eficiência energética classe A em aquecimento, eficiência energética classe A+ em aquecimento com termostato modulante, eficiência energética classe A em água quente, perfil de consumo XL em água quente, eficiência a 30% de carga nominal 108,7%, potência sonora 49 dBA, pressão sonora a 1 m 39 dBA, com bomba de circulação de alta eficiência com variador de frequência, vaso de expansão de 8 l, tecnologia Premix que incorpora um ventilador com variador de frequência para alta modulação da potência (1:8), permutador de calor de fundição de alumínio, painel frontal com ecrã de led, comandos de ajuste das temperaturas e indicador luminoso multicor do estado de funcionamento, sistema Lambda Gx que garante a combustão correta actuando sobre a melhor combinação de ar e gás. Acessórios: kit standard de evacuação de fumos, modelo DRWTER60100AA; kit de válvulas, modelo DRVALVEKIC1AA. Totalmente montada, ligada e testada.
Inclui: Marcação. Disposição dos elementos. Montagem da caldeira e dos seus acessórios. Ligação com as redes de abastecimento de água, de gás, de saneamento e elétrica, e com o duto de evacuação dos produtos de combustão. Colocação em funcionamento.
Critério de medição de projeto: Número de unidades previstas, segundo documentação gráfica de Projeto.
Critério de quantitativos de obra: Medir-se-á o número de unidades realmente executadas segundo especificações de Projeto.

| Código | Un | Descrição | Rendimento | Preço | Importância |
|---|---|---|---|---|---|
| mt38dai010a | Un | Caldeira mural, de condensação, para aquecimento e produção de água quente, modelo D2CND024A1A "DAIKIN", para gás natural e propano, potência útil de 3,1 a 24 kW (50/30°C), vazão de água quente 12 l/min para salto térmico de 30°C, vazão de água quente 10,3 l/min para salto térmico de 35°C, dimensões 590x400x256 mm, emissão de NOx classe 6, eficiência energética classe A em aquecimento, eficiência energética classe A+ em aquecimento com termostato modulante, eficiência energética classe A em água quente, perfil de consumo XL em água quente, eficiência a 30% de carga nominal 108,7%, potência sonora 49 dBA, pressão sonora a 1 m 39 dBA, com bomba de circulação de alta eficiência com variador de frequência, vaso de expansão de 8 l, tecnologia Premix que incorpora um ventilador com variador de frequência para alta modulação da potência (1:8), permutador de calor de fundição de alumínio, painel frontal com ecrã de led, comandos de ajuste das temperaturas e indicador luminoso multicor do estado de funcionamento, sistema Lambda Gx que garante a combustão correta actuando sobre a melhor combinação de ar e gás. (material) | 1.000 | 14766.78 | 14766.78 |
| mt38dai002a | Un | Kit standard de evacuação de fumos, modelo DRWTER60100AA "DAIKIN", para caldeira mural. (material) | 1.000 | 629.51 | 629.51 |
| mt38dai001a | Un | Kit de válvulas, modelo DRVALVEKIC1AA "DAIKIN", para caldeira mural. (material) | 1.000 | 743.36 | 743.36 |
| mt38www012 | Un | Material auxiliar para instalações de aquecimento e água quente (material) | 1.000 | 14.06 | 14.06 |
| mo004 | h | Montador de instalações de calefação. (mão de obra) | 3.135 | 40.91 | 128.25 |
| mo103 | h | Ajudante de montador de instalações de calefação. (mão de obra) | 3.135 | 30.78 | 96.50 |
| % | % | Custos diretos complementares | 2 % | 16378.46 | 327.57 |
|  |  | Custos diretos |  |  | 16706.03 |
