# Unidade interior de ar condicionado, de parede

- Propriedade do ficheiro: CYPE INGENIEROS, S.A.
- Formato: FIEBDC-3/2002
- Âmbito geográfico: Brasil
- Moeda: BRL
- Custos indiretos: 3.00 %
- Despesas gerais: 13.00 %
- Lucro: 6.00 %
- IVA: 17.00 %

## I Instalações

### IC Aquecimento, refrigeração, climatização e água quente

#### ICN Unidades autônomas de climatização

**ICN100** Un Unidade interior de ar condicionado, de parede.
Unidade interior de ar condicionado, de parede, sistema ar-ar multi-split, gama Sky Air, modelo FAA71B "DAIKIN", para gás R-32/R-410A, potência frigorífica nominal 6,8 kW (temperatura de bulbo seco no interior 27°C, temperatura de bulbo úmido no interior 19°C, temperatura de bulbo seco no exterior 35°C), potência calorífica nominal 7,5 kW (temperatura de bulbo seco no interior 20°C, temperatura de bulbo seco no exterior 7°C, temperatura de bulbo úmido no exterior 6°C), diâmetro de ligação da tubulação do líquido 3/8", diâmetro de ligação da tubulação de gás 5/8", alimentação monofásica (230V/50Hz), com, vazão de ar em refrigeração a velocidade alta/média/baixa: 18/16/14 m³/min, vazão de ar em aquecimento a velocidade alta/média/baixa: 18/16/14 m³/min, dimensões 290x1050x238 mm, peso 13 kg, pressão sonora em refrigeração a velocidade alta/média/baixa: 45/42/40 dBA, pressão sonora em aquecimento a velocidade alta/média/baixa: 45/42/40 dBA, potência sonora 61 dBA, com sinal de limpeza de filtro e filtro de ar de sucção. Regulação: controle remoto multifunção, modelo Madoka BRC1H52K. Acessórios: adaptador com comunicação via Wi-Fi para controle da unidade interior desde um smartphone ou tablet, modelo BRP069C81.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42dai067a | Un | Unidade interior de ar condicionado, de parede, sistema ar-ar multi-split, gama Sky Air, modelo FAA71B "DAIKIN", para gás R-32/R-410A, potência frigorífica nominal 6,8 kW (temperatura de bulbo seco no interior 27°C, temperatura de bulbo úmido no interior 19°C, temperatura de bulbo seco no exterior 35°C), potência calorífica nominal 7,5 kW (temperatura de bulbo seco no interior 20°C, temperatura de bulbo seco no exterior 7°C, temperatura de bulbo úmido no exterior 6°C), diâmetro de ligação da tubulação do líquido 3/8", diâmetro de ligação da tubulação de gás 5/8", alimentação monofásica (230V/50Hz), com, vazão de ar em refrigeração a velocidade alta/média/baixa: 18/16/14 m³/min, vazão de ar em aquecimento a velocidade alta/média/baixa: 18/16/14 m³/min, dimensões 290x1050x238 mm, peso 13 kg, pressão sonora em refrigeração a velocidade alta/média/baixa: 45/42/40 dBA, pressão sonora em aquecimento a velocidade alta/média/baixa: 45/42/40 dBA, potência sonora 61 dBA, com sinal de limpeza de filtro e filtro de ar de sucção. (material) | 1.000 | 13172.90 | 13172.90 |
| mt42dai508i | Un | Controle remoto multifunção, modelo Madoka BRC1H52K "DAIKIN", cor preto, com programação semanal, possibilidade de selecionar modo standard ou simplificado de hotéis, função para/arranque, alteração do modo de funcionamento, limitação da temperatura de setpoint, selecção da velocidade do ventilador e funções avançadas através de App para smartphone com conectividade Bluetooth Low Energy (BLE). (material) | 1.000 | 1399.66 | 1399.66 |
| mt42dai475a | Un | Adaptador com comunicação via Wi-Fi para controle da unidade interior desde um smartphone ou tablet, modelo BRP069C81 "DAIKIN", através da App Onecta. (material) | 1.000 | 1366.17 | 1366.17 |
| mt42dai900 | m | Cabo bus de 2 fios, de 0,5 mm² de seção por fio (material) | 3.000 | 5.36 | 16.08 |
| mt35tpt010ke | m | Tubo rígido de PVC VD-F de 16 mm de diâmetro exterior e 1,3 mm de espessura. Resistência à compressão 1250 N, resistência ao impacto 6 joules, temperatura de trabalho -25°C até 90°C, classificação 4442, com o preço incrementado em 20% relativamente a acessórios e peças especiais. (material) | 3.000 | 11.90 | 35.70 |
| mo005 | h | Instalador de ar condicionado. (mão de obra) | 1.045 | 40.91 | 42.75 |
| mo104 | h | Ajudante de instalador de ar condicionado. (mão de obra) | 1.045 | 30.78 | 32.17 |
| % | % | Custos diretos complementares | 2 % | 16065.43 | 321.31 |
|  |  | Custos diretos |  |  | 16386.74 |
