# Silenciador para duto

- Propriedade do ficheiro: CYPE INGENIEROS, S.A.
- Formato: FIEBDC-3/2002
- Âmbito geográfico: Brasil
- Moeda: BRL
- Custos indiretos: 3.00 %
- Despesas gerais: 13.00 %
- Lucro: 6.00 %
- IVA: 17.00 %

## I Instalações

### IV Ventilação

#### IVM Ventilação mecânica

**IVM085** Un Silenciador para duto.
Silenciador cilíndrico semi-rígido, DucoFlex "DAIKIN", de alumínio perfilado, de 260 mm de diâmetro e 1000 m de comprimento, com material absorvente de lã de vidro de 50 mm de espessura e ligações de 160 mm de diâmetro. Inclusive acessórios de montagem e elementos de fixação.
Inclui: Marcação. Colocação e fixação. Verificação do seu correto funcionamento.
Critério de medição de projeto: Número de unidades previstas, segundo documentação gráfica de Projeto.
Critério de quantitativos de obra: Medir-se-á o número de unidades realmente executadas segundo especificações de Projeto.

| Código | Un | Descrição | Rendimento | Preço | Importância |
|---|---|---|---|---|---|
| mt42dai991a | Un | Silenciador cilíndrico semi-rígido, DucoFlex "DAIKIN", de alumínio perfilado, de 260 mm de diâmetro e 1000 m de comprimento, com material absorvente de lã de vidro de 50 mm de espessura e ligações de 160 mm de diâmetro. (material) | 1.000 | 850.51 | 850.51 |
| mo005 | h | Instalador de ar condicionado. (mão de obra) | 0.222 | 40.91 | 9.08 |
| mo104 | h | Ajudante de instalador de ar condicionado. (mão de obra) | 0.222 | 30.78 | 6.83 |
| % | % | Custos diretos complementares | 2 % | 866.42 | 17.33 |
|  |  | Custos diretos |  |  | 883.75 |
