# Unidade ar-água, bomba de calor aerotérmica, para produção de água quente

- Propriedade do ficheiro: CYPE Ingenieros S.A.
- Formato: FIEBDC-3/2016
- Programa: Gerador de preços para construção civil. CYPE Ingenieros, S.A.
- Data: 03/11/2025
- Âmbito geográfico: Brasil
- Moeda: BRL
- Custos indiretos: 3 %
- Despesas gerais: 13 %
- Lucro: 6 %
- IVA: 17 %

## I Instalações

### IC Aquecimento, refrigeração, climatização e água quente

#### ICA Água quente

**ICA050** Un Unidade ar-água, bomba de calor aerotérmica, para produção de água quente.
Bomba de calor aerotérmica, ar-água, para produção de água quente, série Altherma Monobloc, modelo EKHHE200CV37 "DAIKIN", para gás refrigerante R-134a, potência calorífica nominal 1,82 kW, consumo elétrico nominal 0,43 kW, reservatório de água quente de 195 litros, perfil de consumo L, classe de eficiência energética A+, diâmetro 621 mm, altura 1607 mm, peso 85 kg, potência sonora 53 dBA, alimentação monofásica (230V/50Hz), limites operativos: entrada de ar entre -7°C e 38°C, saída de água entre 25°C e 70°C, com compressor rotativo, e resistência elétrica de apoio de 1,5 kW. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42dai326a | Un | Bomba de calor aerotérmica, ar-água, para produção de água quente, série Altherma Monobloc, modelo EKHHE200CV37 "DAIKIN", para gás refrigerante R-134a, potência calorífica nominal 1,82 kW, consumo elétrico nominal 0,43 kW, reservatório de água quente de 195 litros, perfil de consumo L, classe de eficiência energética A+, diâmetro 621 mm, altura 1607 mm, peso 85 kg, potência sonora 53 dBA, alimentação monofásica (230V/50Hz), limites operativos: entrada de ar entre -7°C e 38°C, saída de água entre 25°C e 70°C, com compressor rotativo, e resistência elétrica de apoio de 1,5 kW. (material) | 1 | 23143.09 | 23143.090 |
| mt37sve010d | Un | Registro de esfera de latão niquelado para enroscar de 1". (material) | 2 | 36.59 | 73.180 |
| mo005 | h | Instalador de ar condicionado. (mão de obra) | 0.761 | 42.82 | 32.586 |
| mo104 | h | Ajudante de instalador de ar condicionado. (mão de obra) | 0.761 | 32.08 | 24.413 |
| % | % | Custos diretos complementares | 2 % | 23273.269 | 465.465 |
|  |  | Custos diretos |  |  | 23738.734 |

## Recursos

**mt42dai326a** Un Bomba de calor aerotérmica
Dados técnicos: Custo energético 3881.903 MJ; Emissão de CO2 220.503 kg
Resíduos:
- embalagem: re150101 Embalagens de papel e cartão. (componente de resíduo); rendimento 2.402 kg; Código LER 15 01 01; Massa do elemento 1 kg; Volume 0.001333 m3
- embalagem: re170201 Madeira. (componente de resíduo); rendimento 0.634 kg; Código LER 17 02 01; Massa do elemento 1 kg; Volume 0.000909 m3

**mt37sve010d** Un Registro de esfera de latão niquelado para enroscar de 1"
Dados técnicos: Custo energético 843.399 MJ; Emissão de CO2 56.701 kg
Resíduos:
- embalagem: re150101 Embalagens de papel e cartão; rendimento 0.072 kg
