# Fan-coil de teto, sistema de dois tubos, com descarga direta

- Propriedade do ficheiro: CYPE Ingenieros S.A.
- Formato: FIEBDC-3/2016
- Programa: Gerador de preços para construção civil. CYPE Ingenieros, S.A.
- Data: 26/09/2024
- Âmbito geográfico: Brasil
- Moeda: BRL
- Custos indiretos: 3 %
- Despesas gerais: 13 %
- Lucro: 6 %
- IVA: 17 %

## I Instalações

### IC Aquecimento, refrigeração, climatização e água quente

#### ICF Unidades não autônomas de climatização

**ICF030** Un Fan-coil de teto, sistema de dois tubos, com descarga direta.
Fan-coil horizontal de teto com envolvente, sistema de dois tubos, modelo FWR02ATN "DAIKIN", potência frigorífica total 2,58 kW, potência frigorífica sensível 1,89 kW (temperatura de bulbo seco de ar interior 27°C, temperatura de bulbo úmido de ar interior 19°C, temperatura de entrada da água 7°C, salto térmico 5°C), potência calorífica 2,93 kW (temperatura de bulbo seco de ar interior 20°C, temperatura de entrada da água 50°C), vazão de ar 560 m³/h, dimensões 226x774x564 mm, peso 21 kg, potência sonora 62 dBA, com ventilador com motor tipo EC Inverter, alimentação monofásica (230V/50Hz), e filtro de ar lavável de fácil extração. Regulação: termostato eletrônico, com programação semanal, bus de comunicação RS-485 e possibilidade de configuração como principal ou secundário, modelo FWECSAC; placa eletrônica de potência, modelo FWECSAP. Acessórios: válvula de 2 vias, modelo E2MV2B07A6. Totalmente montado, ligado e colocado em funcionamento pela empresa instaladora para a verificação do seu correto funcionamento.
Inclui: Implantação da unidade. Colocação e fixação da unidade. Ligação com as redes de abastecimento de água, elétrica e de coleta de condensados. Colocação em funcionamento.
Critério de medição de projeto: Número de unidades previstas, segundo documentação gráfica de Projeto.
Critério de quantitativos de obra: Medir-se-á o número de unidades realmente executadas segundo especificações de Projeto.

| Código | Un | Descrição | Rendimento | Preço | Importância |
|---|---|---|---|---|---|
| mt42dai781aa | Un | Fan-coil horizontal de teto com envolvente, sistema de dois tubos, modelo FWR02ATN "DAIKIN", potência frigorífica total 2,58 kW, potência frigorífica sensível 1,89 kW (temperatura de bulbo seco de ar interior 27°C, temperatura de bulbo úmido de ar interior 19°C, temperatura de entrada da água 7°C, salto térmico 5°C), potência calorífica 2,93 kW (temperatura de bulbo seco de ar interior 20°C, temperatura de entrada da água 50°C), vazão de ar 560 m³/h, dimensões 226x774x564 mm, peso 21 kg, potência sonora 62 dBA, com ventilador com motor tipo EC Inverter, alimentação monofásica (230V/50Hz), e filtro de ar lavável de fácil extração. (material) | 1 | 4239.17 | 4239.170 |
| mt42dai875c | Un | Válvula de 2 vias, modelo E2MV2B07A6 "DAIKIN", com kit de montagem. (material) | 1 | 770.15 | 770.150 |
| mt42dai881b | Un | Termostato eletrônico, com programação semanal, bus de comunicação RS-485 e possibilidade de configuração como principal ou secundário, modelo FWECSAC "DAIKIN", comunicação com cabo blindado a dois fios entre o termostato e a placa eletrônica a instalar no fan-coil. (material) | 1 | 904.09 | 904.090 |
| mt42dai884a | Un | Placa eletrônica de potência, modelo FWECSAP "DAIKIN", para instalação no fan-coil. (material) | 1 | 1205.45 | 1205.450 |
| mt35tpt010ke | m | Tubo rígido de PVC VD-F de 16 mm de diâmetro exterior e 1,3 mm de espessura. Resistência à compressão 1250 N, resistência ao impacto 6 joules, temperatura de trabalho -25°C até 90°C, classificação 4442, com o preço incrementado em 20% relativamente a acessórios e peças especiais. (material) | 5 | 11.9 | 59.500 |
| mt42dai900 | m | Cabo bus de 2 fios, de 0,5 mm² de seção por fio (material) | 5 | 5.36 | 26.800 |
| mt37sve010b | Un | Registro de esfera de latão niquelado para enroscar de 1/2". (material) | 2 | 14.77 | 29.540 |
| mo005 | h | Instalador de ar condicionado. (mão de obra) | 2.789 | 40.91 | 114.098 |
| mo104 | h | Ajudante de instalador de ar condicionado. (mão de obra) | 2.789 | 30.78 | 85.845 |
| % | % | Custos diretos complementares | 2 % | 7434.643 | 148.693 |
|  |  | Custos diretos |  |  | 7583.336 |

Resíduos:
- colocação: mt35tpt010ke; fator de resíduo 0.0275
- colocação: mt42dai900 Cabo bus de 2 fios, de 0,5 mm² de seção por fio; fator de resíduo 0.0165111

## Recursos

**mt35tpt010ke** m Tubo rígido de PVC VD-F de 16 mm de diâmetro exterior e 1,3 mm de espessura. Resistência à compressão 1250 N
Dados técnicos: Custo energético 7.750 MJ; Emissão de CO2 0.385 kg; Código LER 17 02 03; Massa do elemento 0.08 kg; Volume 0.000133 m3

**mt42dai900** m Cabo bus de 2 fios, de 0,5 mm² de seção por fio
Dados técnicos: Custo energético 1.694 MJ; Emissão de CO2 0.087 kg; Código LER 17 04 11; Massa do elemento 0.045 kg; Volume 0.00003 m3
Resíduos:
- embalagem: re150101 Embalagens de papel e cartão. (componente de resíduo); rendimento 0.065 kg; Código LER 15 01 01; Massa do elemento 1 kg; Volume 0.001333 m3

**mt37sve010b** Un Registro de esfera de latão niquelado para enroscar de 1/2"
Dados técnicos: Custo energético 509.569 MJ; Emissão de CO2 34.281 kg
Resíduos:
- embalagem: re150101 Embalagens de papel e cartão; rendimento 0.072 kg
