# Unidade interior de ar condicionado, de parede

- Propriedade do ficheiro: CYPE Ingenieros S.A.
- Formato: FIEBDC-3/2016
- Programa: Gerador de preços para construção civil. CYPE Ingenieros, S.A.
- Data: 17/06/2024
- Âmbito geográfico: Brasil
- Moeda: BRL
- Custos indiretos: 3 %
- Despesas gerais: 13 %
- Lucro: 6 %
- IVA: 17 %

## I Instalações

### IC Aquecimento, refrigeração, climatização e água quente

#### ICN Unidades autônomas de climatização

**ICN100** Un Unidade interior de ar condicionado, de parede.
Unidade interior de ar condicionado, de parede, sistema ar-ar multi-split, gama Sky Air, modelo FAA100B "DAIKIN", para gás R-32/R-410A, potência frigorífica nominal 9,5 kW (temperatura de bulbo seco no interior 27°C, temperatura de bulbo úmido no interior 19°C, temperatura de bulbo seco no exterior 35°C), potência calorífica nominal 10,8 kW (temperatura de bulbo seco no interior 20°C, temperatura de bulbo seco no exterior 7°C, temperatura de bulbo úmido no exterior 6°C), diâmetro de ligação da tubulação do líquido 3/8", diâmetro de ligação da tubulação de gás 5/8", alimentação monofásica (230V/50Hz), com, vazão de ar em refrigeração a velocidade alta/média/baixa: 26/23/19 m³/min, vazão de ar em aquecimento a velocidade alta/média/baixa: 26/23/19 m³/min, dimensões 340x1200x240 mm, peso 17 kg, pressão sonora em refrigeração a velocidade alta/média/baixa: 49/45/41 dBA, pressão sonora em aquecimento a velocidade alta/média/baixa: 49/45/41 dBA, potência sonora 65 dBA, com sinal de limpeza de filtro e filtro de ar de sucção. Regulação: conjunto de controlador remoto sem fios constituído por receptor e comando por infravermelhos, modelo BRC7EA632. Acessórios: adaptador com comunicação via Wi-Fi para controle da unidade interior desde um smartphone ou tablet, modelo BRP069C81.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42dai067b | Un | Unidade interior de ar condicionado, de parede, sistema ar-ar multi-split, gama Sky Air, modelo FAA100B "DAIKIN", para gás R-32/R-410A, potência frigorífica nominal 9,5 kW (temperatura de bulbo seco no interior 27°C, temperatura de bulbo úmido no interior 19°C, temperatura de bulbo seco no exterior 35°C), potência calorífica nominal 10,8 kW (temperatura de bulbo seco no interior 20°C, temperatura de bulbo seco no exterior 7°C, temperatura de bulbo úmido no exterior 6°C), diâmetro de ligação da tubulação do líquido 3/8", diâmetro de ligação da tubulação de gás 5/8", alimentação monofásica (230V/50Hz), com, vazão de ar em refrigeração a velocidade alta/média/baixa: 26/23/19 m³/min, vazão de ar em aquecimento a velocidade alta/média/baixa: 26/23/19 m³/min, dimensões 340x1200x240 mm, peso 17 kg, pressão sonora em refrigeração a velocidade alta/média/baixa: 49/45/41 dBA, pressão sonora em aquecimento a velocidade alta/média/baixa: 49/45/41 dBA, potência sonora 65 dBA, com sinal de limpeza de filtro e filtro de ar de sucção. (material) | 1 | 16153.05 | 16153.050 |
| mt42dai533a | Un | Conjunto de controlador remoto sem fios constituído por receptor e comando por infravermelhos, modelo BRC7EA632 "DAIKIN", com função para/arranque, alteração do modo de funcionamento, ajuste da temperatura de setpoint, selecção da velocidade do ventilador, visualização de sinal no receptor, reset de filtro sujo no comando e alteração de orientação das lâminas. (material) | 1 | 1433.14 | 1433.140 |
| mt42dai475a | Un | Adaptador com comunicação via Wi-Fi para controle da unidade interior desde um smartphone ou tablet, modelo BRP069C81 "DAIKIN", através da App Onecta. (material) | 1 | 1366.17 | 1366.170 |
| mo005 | h | Instalador de ar condicionado. (mão de obra) | 1.045 | 40.91 | 42.751 |
| mo104 | h | Ajudante de instalador de ar condicionado. (mão de obra) | 1.045 | 30.78 | 32.165 |
| % | % | Custos diretos complementares | 2 % | 19027.276 | 380.546 |
|  |  | Custos diretos |  |  | 19407.822 |

## Recursos

**mt42dai067b** Un Unidade interior de ar condicionado
Dados técnicos: Custo energético 789.263 MJ; Emissão de CO2 53.997 kg
Resíduos:
- embalagem: re150101 Embalagens de papel e cartão. (componente de resíduo); rendimento 0.18 kg; Código LER 15 01 01; Massa do elemento 1 kg; Volume 0.001333 m3
- embalagem: re170203 Plástico. (componente de resíduo); rendimento 0.09 kg; Código LER 17 02 03; Massa do elemento 1 kg; Volume 0.001667 m3
