# Unidade interior de ar condicionado com distribuição por duto retangular

- Propriedade do ficheiro: CYPE Ingenieros S.A.
- Formato: FIEBDC-3/2016
- Programa: Gerador de preços para construção civil. CYPE Ingenieros, S.A.
- Data: 17/06/2025
- Âmbito geográfico: Brasil
- Moeda: BRL
- Custos indiretos: 3 %
- Despesas gerais: 13 %
- Lucro: 6 %
- IVA: 17 %

## I Instalações

### IC Aquecimento, refrigeração, climatização e água quente

#### ICN Unidades autônomas de climatização

**ICN120** Un Unidade interior de ar condicionado com distribuição por duto retangular.
Unidade interior de ar condicionado, com distribuição por duto retangular, sistema ar-ar multi-split, gama Sky Air, modelo FBA35A9 "DAIKIN", para gás R-32/R-410A, potência frigorífica nominal 3,5 kW (temperatura de bulbo seco de ar interior 27°C, temperatura de bulbo úmido de ar interior 19°C, temperatura de bulbo seco do ar exterior 35°C), potência calorífica nominal 4 kW (temperatura de bulbo seco de ar interior 20°C, temperatura de bulbo seco do ar exterior 7°C, temperatura de bulbo úmido do ar exterior 6°C), diâmetro de ligação da tubulação do líquido 1/4", diâmetro de ligação da tubulação de gás 3/8", alimentação monofásica (230V/50Hz), com, vazão de ar em refrigeração a velocidade alta/baixa: 15/10,5 m³/min, vazão de ar em aquecimento a velocidade alta/baixa: 15/10,5 m³/min, pressão disponível a velocidade nominal/alta: 30/150 Pa, dimensões 245x700x800 mm, peso 28 kg, pressão sonora em refrigeração a velocidade alta/baixa: 35/29 dBA, pressão sonora em aquecimento a velocidade alta/baixa: 37/29 dBA, potência sonora 60 dBA. Regulação: controle remoto multifunção, modelo Madoka BRC1H52W. Inclusive elementos para suspensão ao teto.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42dai022a | Un | Unidade interior de ar condicionado, com distribuição por duto retangular, sistema ar-ar multi-split, gama Sky Air, modelo FBA35A9 "DAIKIN", para gás R-32/R-410A, potência frigorífica nominal 3,5 kW (temperatura de bulbo seco de ar interior 27°C, temperatura de bulbo úmido de ar interior 19°C, temperatura de bulbo seco do ar exterior 35°C), potência calorífica nominal 4 kW (temperatura de bulbo seco de ar interior 20°C, temperatura de bulbo seco do ar exterior 7°C, temperatura de bulbo úmido do ar exterior 6°C), diâmetro de ligação da tubulação do líquido 1/4", diâmetro de ligação da tubulação de gás 3/8", alimentação monofásica (230V/50Hz), com, vazão de ar em refrigeração a velocidade alta/baixa: 15/10,5 m³/min, vazão de ar em aquecimento a velocidade alta/baixa: 15/10,5 m³/min, pressão disponível a velocidade nominal/alta: 30/150 Pa, dimensões 245x700x800 mm, peso 28 kg, pressão sonora em refrigeração a velocidade alta/baixa: 35/29 dBA, pressão sonora em aquecimento a velocidade alta/baixa: 37/29 dBA, potência sonora 60 dBA. (material) | 1 | 7110.63 | 7110.630 |
| mt42dai508a | Un | Controle remoto multifunção, modelo Madoka BRC1H52W "DAIKIN", cor branca, com programação semanal, possibilidade de selecionar modo standard ou simplificado de hotéis, função para/arranque, alteração do modo de funcionamento, limitação da temperatura de setpoint, selecção da velocidade do ventilador e funções avançadas através de App para smartphone com conectividade Bluetooth Low Energy (BLE). (material) | 1 | 1602.5 | 1602.500 |
| mt42dai900 | m | Cabo bus de 2 fios, de 0,5 mm² de seção por fio (material) | 3 | 5.96 | 17.880 |
| mt35tpt010ke | m | Tubo rígido de PVC VD-F de 16 mm de diâmetro exterior e 1,3 mm de espessura. Resistência à compressão 1250 N, resistência ao impacto 6 joules, temperatura de trabalho -25°C até 90°C, classificação 4442, com o preço incrementado em 20% relativamente a acessórios e peças especiais. (material) | 3 | 13.24 | 39.720 |
| mt42www090 | Un | Kit de suportes para suspensão ao teto, formado por quatro barras roscadas de aço galvanizado, com as correspondentes buchas, porcas e arruelas. (material) | 1 | 163.97 | 163.970 |
| mo005 | h | Instalador de ar condicionado. (mão de obra) | 1.045 | 42.82 | 44.747 |
| mo104 | h | Ajudante de instalador de ar condicionado. (mão de obra) | 1.045 | 32.08 | 33.524 |
| % | % | Custos diretos complementares | 2 % | 9012.971 | 180.259 |
|  |  | Custos diretos |  |  | 9193.230 |

Resíduos:
- colocação: mt42dai900 Cabo bus de 2 fios, de 0,5 mm² de seção por fio; fator de resíduo 0.0165111
- colocação: mt35tpt010ke; fator de resíduo 0.0275

## Recursos

**mt42dai022a** Un Unidade interior de ar condicionado
Dados técnicos: Custo energético 1323.867 MJ; Emissão de CO2 88.976 kg
Resíduos:
- embalagem: re150101 Embalagens de papel e cartão. (componente de resíduo); rendimento 0.18 kg; Código LER 15 01 01; Massa do elemento 1 kg; Volume 0.001333 m3
- embalagem: re170203 Plástico. (componente de resíduo); rendimento 0.09 kg; Código LER 17 02 03; Massa do elemento 1 kg; Volume 0.001667 m3

**mt42dai900** m Cabo bus de 2 fios, de 0,5 mm² de seção por fio
Dados técnicos: Custo energético 1.694 MJ; Emissão de CO2 0.087 kg; Código LER 17 04 11; Massa do elemento 0.045 kg; Volume 0.00003 m3
Resíduos:
- embalagem: re150101 Embalagens de papel e cartão; rendimento 0.065 kg

**mt35tpt010ke** m Tubo rígido de PVC VD-F de 16 mm de diâmetro exterior e 1,3 mm de espessura. Resistência à compressão 1250 N
Dados técnicos: Custo energético 7.750 MJ; Emissão de CO2 0.385 kg; Código LER 17 02 03; Massa do elemento 0.08 kg; Volume 0.000133 m3
