# Unidade exterior de ar condicionado, bomba de calor, para sistema VRV-5, para gás R-32

- Propriedade do ficheiro: CYPE INGENIEROS, S.A.
- Formato: FIEBDC-3/2002
- Âmbito geográfico: Brasil
- Moeda: BRL
- Custos indiretos: 3.00 %
- Despesas gerais: 13.00 %
- Lucro: 6.00 %
- IVA: 17.00 %

## I Instalações

### IB Sistemas de climatização

#### IBY Sistema VRV (Daikin)

**IBY150** Un Unidade exterior de ar condicionado, bomba de calor, para sistema VRV-5, para gás R-32.
Unidade exterior para sistema VRV-5 (Volume de Refrigerante Variável), para gás R-32, bomba de calor, modelo RXYSA4AV1 "DAIKIN", com temperatura de refrigerante variável para a melhora da eficiência estacional, alimentação monofásica (230V/50Hz), potência frigorífica nominal 12,1 kW (temperatura de bulbo úmido de ar interior 19°C, temperatura de bulbo seco do ar exterior 35°C), SEER 8,2, limite de funcionamento de temperatura de bulbo seco do ar exterior em refrigeração desde -5 até 46°C, potência calorífica nominal 14,2 kW (temperatura de bulbo seco de ar interior 20°C, temperatura de bulbo úmido do ar exterior 6°C), SCOP 5,1, limite de funcionamento de temperatura de bulbo seco do ar exterior em aquecimento desde -20 até 16°C, possibilidade de ligação de até 13 unidades interiores com uma percentagem de capacidade mínima de 50% e máximo de 130%, controle através de microprocessador, compressor swing, com controle Inverter, 870x1100x460 mm, peso 103 kg, pressão sonora 49 dBA, vazão de ar 89 m³/min, comprimento total máximo da tubulação frigorífica 300 m, comprimento máximo entre unidade exterior e unidade interior mais distante 120 m (150 m equivalentes), diferença máxima de altura de instalação 50 m se a unidade exterior se encontra por cima das unidades interiores e 40 m se encontra-se por baixo, comprimento máximo entre o primeiro kit de ramificação (ligação Refnet) de tubulação frigorífica e unidade interior mais distante 40 m, bloco de terminais F1-F2 para cabo de 2 fios de transmissão e controle (bus D-III Net), tratamento anticorrosivo especial do permutador de calor, função de recuperação de refrigerante, carga automática adicional de refrigerante, prova automática de funcionamento e ajuste de limitação de consumo de energia (função I-Demand).
Critérios considerados na determinação do preço da unidade de obra: O preço não inclui os elementos anti-vibratórios de piso, a canalização nem a cablagem elétrica de alimentação.
Inclui: Marcação. Colocação e fixação. Ligação às linhas frigoríficas. Ligação à rede elétrica. Ligação à rede de drenagem. Colocação em funcionamento.
Critério de medição de projeto: Número de unidades previstas, segundo documentação gráfica de Projeto.
Critério de quantitativos de obra: Medir-se-á o número de unidades realmente executadas segundo especificações de Projeto.

| Código | Un | Descrição | Rendimento | Preço | Importância |
|---|---|---|---|---|---|
| mt42dai061a | Un | Unidade exterior para sistema VRV-5 (Volume de Refrigerante Variável), para gás R-32, bomba de calor, modelo RXYSA4AV1 "DAIKIN", com temperatura de refrigerante variável para a melhora da eficiência estacional, alimentação monofásica (230V/50Hz), potência frigorífica nominal 12,1 kW (temperatura de bulbo úmido de ar interior 19°C, temperatura de bulbo seco do ar exterior 35°C), SEER 8,2, limite de funcionamento de temperatura de bulbo seco do ar exterior em refrigeração desde -5 até 46°C, potência calorífica nominal 14,2 kW (temperatura de bulbo seco de ar interior 20°C, temperatura de bulbo úmido do ar exterior 6°C), SCOP 5,1, limite de funcionamento de temperatura de bulbo seco do ar exterior em aquecimento desde -20 até 16°C, possibilidade de ligação de até 13 unidades interiores com uma percentagem de capacidade mínima de 50% e máximo de 130%, controle através de microprocessador, compressor swing, com controle Inverter, 870x1100x460 mm, peso 103 kg, pressão sonora 49 dBA, vazão de ar 89 m³/min, comprimento total máximo da tubulação frigorífica 300 m, comprimento máximo entre unidade exterior e unidade interior mais distante 120 m (150 m equivalentes), diferença máxima de altura de instalação 50 m se a unidade exterior se encontra por cima das unidades interiores e 40 m se encontra-se por baixo, comprimento máximo entre o primeiro kit de ramificação (ligação Refnet) de tubulação frigorífica e unidade interior mais distante 40 m, bloco de terminais F1-F2 para cabo de 2 fios de transmissão e controle (bus D-III Net), tratamento anticorrosivo especial do permutador de calor, função de recuperação de refrigerante, carga automática adicional de refrigerante, prova automática de funcionamento e ajuste de limitação de consumo de energia (função I-Demand). (material) | 1.000 | 49845.40 | 49845.40 |
| mo005 | h | Instalador de ar condicionado. (mão de obra) | 4.339 | 40.91 | 177.51 |
| mo104 | h | Ajudante de instalador de ar condicionado. (mão de obra) | 4.339 | 30.78 | 133.55 |
| % | % | Custos diretos complementares | 2 % | 50156.46 | 1003.13 |
|  |  | Custos diretos |  |  | 51159.59 |
