# Unidade interior para produção de água fria e quente, para sistema VRV-IV, para gás R-410A

- Propriedade do ficheiro: CYPE INGENIEROS, S.A.
- Formato: FIEBDC-3/2002
- Âmbito geográfico: Brasil
- Moeda: BRL
- Custos indiretos: 3.00 %
- Despesas gerais: 13.00 %
- Lucro: 6.00 %
- IVA: 17.00 %

## I Instalações

### IB Sistemas de climatização

#### IBY Sistema VRV (Daikin)

**IBY230** Un Unidade interior para produção de água fria e quente, para sistema VRV-IV, para gás R-410A.
Unidade interior, para produção de água fria e quente, para sistema VRV-IV (Volume de Refrigerante Variável), modelo HXY080A8 "DAIKIN", para gás R-410A, alimentação monofásica (230V/50Hz), potência frigorífica nominal 8 kW, potência calorífica nominal 9 kW, regulação da temperatura de saída de água de 5°C a 45°C, de 890x344x480 mm, peso 44 kg, com válvula de expansão eletrônica, bloco de terminais F1-F2 para cabo de 2 fios de transmissão e controle (bus D-III Net) a unidade exterior.
Critérios considerados na determinação do preço da unidade de obra: O preço não inclui a canalização nem a cablagem elétrica de alimentação.
Inclui: Marcação. Colocação e fixação. Ligação às linhas frigoríficas. Ligação à rede de condução de água. Ligação à rede elétrica. Colocação em funcionamento.
Critério de medição de projeto: Número de unidades previstas, segundo documentação gráfica de Projeto.
Critério de quantitativos de obra: Medir-se-á o número de unidades realmente executadas segundo especificações de Projeto.

| Código | Un | Descrição | Rendimento | Preço | Importância |
|---|---|---|---|---|---|
| mt42dai305a | Un | Unidade interior, para produção de água fria e quente, para sistema VRV-IV (Volume de Refrigerante Variável), modelo HXY080A8 "DAIKIN", para gás R-410A, alimentação monofásica (230V/50Hz), potência frigorífica nominal 8 kW, potência calorífica nominal 9 kW, regulação da temperatura de saída de água de 5°C a 45°C, de 890x344x480 mm, peso 44 kg, com válvula de expansão eletrônica, bloco de terminais F1-F2 para cabo de 2 fios de transmissão e controle (bus D-III Net) a unidade exterior. (material) | 1.000 | 19722.51 | 19722.51 |
| mo005 | h | Instalador de ar condicionado. (mão de obra) | 1.122 | 40.91 | 45.90 |
| mo104 | h | Ajudante de instalador de ar condicionado. (mão de obra) | 1.122 | 30.78 | 34.54 |
| % | % | Custos diretos complementares | 2 % | 19802.95 | 396.06 |
|  |  | Custos diretos |  |  | 20199.01 |
