# Fan-coil de teto, sistema de dois tubos, com descarga direta

- Propriedade do ficheiro: CYPE INGENIEROS, S.A.
- Formato: FIEBDC-3/2002
- Âmbito geográfico: Brasil
- Moeda: BRL
- Custos indiretos: 3.00 %
- Despesas gerais: 13.00 %
- Lucro: 6.00 %
- IVA: 17.00 %

## I Instalações

### IC Aquecimento, refrigeração, climatização e água quente

#### ICF Unidades não autônomas de climatização

**ICF030** Un Fan-coil de teto, sistema de dois tubos, com descarga direta.
Fan-coil horizontal de teto com envolvente, sistema de dois tubos, modelo FWR02ATN "DAIKIN", potência frigorífica total 2,58 kW, potência frigorífica sensível 1,89 kW (temperatura de bulbo seco de ar interior 27°C, temperatura de bulbo úmido de ar interior 19°C, temperatura de entrada da água 7°C, salto térmico 5°C), potência calorífica 2,93 kW (temperatura de bulbo seco de ar interior 20°C, temperatura de entrada da água 50°C), vazão de ar 560 m³/h, dimensões 226x774x564 mm, peso 21 kg, potência sonora 62 dBA, com ventilador com motor tipo EC Inverter, alimentação monofásica (230V/50Hz), e filtro de ar lavável de fácil extração. Regulação: termostato eletrônico, com programação semanal, bus de comunicação RS-485 e possibilidade de configuração como principal ou secundário, modelo FWECSAC; placa eletrônica de potência, modelo FWECSAP. Acessórios: válvula de 2 vias, modelo E2MV2B07A6. Totalmente montado, ligado e colocado em funcionamento pela empresa instaladora para a verificação do seu correto funcionamento.
Inclui: Implantação da unidade. Colocação e fixação da unidade. Ligação com as redes de abastecimento de água, elétrica e de coleta de condensados. Colocação em funcionamento.
Critério de medição de projeto: Número de unidades previstas, segundo documentação gráfica de Projeto.
Critério de quantitativos de obra: Medir-se-á o número de unidades realmente executadas segundo especificações de Projeto.

| Código | Un | Descrição | Rendimento | Preço | Importância |
|---|---|---|---|---|---|
| mt42dai781aa | Un | Fan-coil horizontal de teto com envolvente, sistema de dois tubos, modelo FWR02ATN "DAIKIN", potência frigorífica total 2,58 kW, potência frigorífica sensível 1,89 kW (temperatura de bulbo seco de ar interior 27°C, temperatura de bulbo úmido de ar interior 19°C, temperatura de entrada da água 7°C, salto térmico 5°C), potência calorífica 2,93 kW (temperatura de bulbo seco de ar interior 20°C, temperatura de entrada da água 50°C), vazão de ar 560 m³/h, dimensões 226x774x564 mm, peso 21 kg, potência sonora 62 dBA, com ventilador com motor tipo EC Inverter, alimentação monofásica (230V/50Hz), e filtro de ar lavável de fácil extração. (material) | 1.000 | 4239.17 | 4239.17 |
| mt42dai875c | Un | Válvula de 2 vias, modelo E2MV2B07A6 "DAIKIN", com kit de montagem. (material) | 1.000 | 770.15 | 770.15 |
| mt42dai881b | Un | Termostato eletrônico, com programação semanal, bus de comunicação RS-485 e possibilidade de configuração como principal ou secundário, modelo FWECSAC "DAIKIN", comunicação com cabo blindado a dois fios entre o termostato e a placa eletrônica a instalar no fan-coil. (material) | 1.000 | 904.09 | 904.09 |
| mt42dai884a | Un | Placa eletrônica de potência, modelo FWECSAP "DAIKIN", para instalação no fan-coil. (material) | 1.000 | 1205.45 | 1205.45 |
| mt35tpt010ke | m | Tubo rígido de PVC VD-F de 16 mm de diâmetro exterior e 1,3 mm de espessura. Resistência à compressão 1250 N, resistência ao impacto 6 joules, temperatura de trabalho -25°C até 90°C, classificação 4442, com o preço incrementado em 20% relativamente a acessórios e peças especiais. (material) | 5.000 | 11.90 | 59.50 |
| mt42dai900 | m | Cabo bus de 2 fios, de 0,5 mm² de seção por fio (material) | 5.000 | 5.36 | 26.80 |
| mt37sve010b | Un | Registro de esfera de latão niquelado para enroscar de 1/2". (material) | 2.000 | 14.77 | 29.54 |
| mo005 | h | Instalador de ar condicionado. (mão de obra) | 3.037 | 40.91 | 124.24 |
| mo104 | h | Ajudante de instalador de ar condicionado. (mão de obra) | 3.037 | 30.78 | 93.48 |
| % | % | Custos diretos complementares | 2 % | 7452.42 | 149.05 |
|  |  | Custos diretos |  |  | 7601.47 |
