# Fan-coil de cassete, sistema de dois tubos

- Propriedade do ficheiro: CYPE INGENIEROS, S.A.
- Formato: FIEBDC-3/2002
- Âmbito geográfico: Brasil
- Moeda: BRL
- Custos indiretos: 3.00 %
- Despesas gerais: 13.00 %
- Lucro: 6.00 %
- IVA: 17.00 %

## I Instalações

### IC Aquecimento, refrigeração, climatização e água quente

#### ICF Unidades não autônomas de climatização

**ICF050** Un Fan-coil de cassete, sistema de dois tubos.
Fan-coil de cassete, de 4 vias, sistema de dois tubos, modelo FWI02ATN "DAIKIN", potência frigorífica total 3,27 kW, potência frigorífica sensível 2,91 kW (temperatura de bulbo seco de ar interior 27°C, temperatura de bulbo úmido de ar interior 19°C, temperatura de entrada da água 7°C, salto térmico 5°C), potência calorífica 4,22 kW (temperatura de bulbo seco de ar interior 20°C, temperatura de entrada da água 50°C), vazão de ar 849 m³/h, dimensões 298x575x575 mm, peso 23 kg, potência sonora 60 dBA, alimentação monofásica (230V/50Hz), com ventilador com motor tipo EC Inverter, painel decorativo FPAN02A, bomba de drenagem, e possibilidade de entrada de ar exterior. Regulação: termostato eletrônico, com programação semanal, bus de comunicação RS-485 e possibilidade de configuração como principal ou secundário, modelo FWECSAC; placa eletrônica de potência, modelo FWECSAP. Acessórios: válvula de 2 vias, modelo E2C2V02A. Inclusive elementos para suspensão ao teto. Totalmente montado, ligado e colocado em funcionamento pela empresa instaladora para a verificação do seu correto funcionamento.
Inclui: Implantação da unidade. Colocação e fixação da unidade. Ligação com as redes de abastecimento de água, elétrica e de coleta de condensados. Colocação em funcionamento.
Critério de medição de projeto: Número de unidades previstas, segundo documentação gráfica de Projeto.
Critério de quantitativos de obra: Medir-se-á o número de unidades realmente executadas segundo especificações de Projeto.

| Código | Un | Descrição | Rendimento | Preço | Importância |
|---|---|---|---|---|---|
| mt42dai783aa | Un | Fan-coil de cassete, de 4 vias, sistema de dois tubos, modelo FWI02ATN "DAIKIN", potência frigorífica total 3,27 kW, potência frigorífica sensível 2,91 kW (temperatura de bulbo seco de ar interior 27°C, temperatura de bulbo úmido de ar interior 19°C, temperatura de entrada da água 7°C, salto térmico 5°C), potência calorífica 4,22 kW (temperatura de bulbo seco de ar interior 20°C, temperatura de entrada da água 50°C), vazão de ar 849 m³/h, dimensões 298x575x575 mm, peso 23 kg, potência sonora 60 dBA, alimentação monofásica (230V/50Hz), com ventilador com motor tipo EC Inverter, painel decorativo FPAN02A, bomba de drenagem, e possibilidade de entrada de ar exterior. (material) | 1.000 | 8438.16 | 8438.16 |
| mt42dai081c | Un | Válvula de 2 vias, modelo E2C2V02A "DAIKIN", com kit de montagem. (material) | 1.000 | 803.64 | 803.64 |
| mt42dai881b | Un | Termostato eletrônico, com programação semanal, bus de comunicação RS-485 e possibilidade de configuração como principal ou secundário, modelo FWECSAC "DAIKIN", comunicação com cabo blindado a dois fios entre o termostato e a placa eletrônica a instalar no fan-coil. (material) | 1.000 | 904.09 | 904.09 |
| mt42dai884a | Un | Placa eletrônica de potência, modelo FWECSAP "DAIKIN", para instalação no fan-coil. (material) | 1.000 | 1205.45 | 1205.45 |
| mt35tpt010ke | m | Tubo rígido de PVC VD-F de 16 mm de diâmetro exterior e 1,3 mm de espessura. Resistência à compressão 1250 N, resistência ao impacto 6 joules, temperatura de trabalho -25°C até 90°C, classificação 4442, com o preço incrementado em 20% relativamente a acessórios e peças especiais. (material) | 5.000 | 11.90 | 59.50 |
| mt42dai900 | m | Cabo bus de 2 fios, de 0,5 mm² de seção por fio (material) | 5.000 | 5.36 | 26.80 |
| mt37sve010b | Un | Registro de esfera de latão niquelado para enroscar de 1/2". (material) | 2.000 | 14.77 | 29.54 |
| mt42www090 | Un | Kit de suportes para suspensão ao teto, formado por quatro barras roscadas de aço galvanizado, com as correspondentes buchas, porcas e arruelas. (material) | 1.000 | 147.33 | 147.33 |
| mo005 | h | Instalador de ar condicionado. (mão de obra) | 3.850 | 40.91 | 157.50 |
| mo104 | h | Ajudante de instalador de ar condicionado. (mão de obra) | 3.850 | 30.78 | 118.50 |
| % | % | Custos diretos complementares | 2 % | 11890.51 | 237.81 |
|  |  | Custos diretos |  |  | 12128.32 |
