# Fan-coil mural, sistema de dois tubos

- Propriedade do ficheiro: CYPE INGENIEROS, S.A.
- Formato: FIEBDC-3/2002
- Âmbito geográfico: Brasil
- Moeda: BRL
- Custos indiretos: 3.00 %
- Despesas gerais: 13.00 %
- Lucro: 6.00 %
- IVA: 17.00 %

## I Instalações

### IC Aquecimento, refrigeração, climatização e água quente

#### ICF Unidades não autônomas de climatização

**ICF060** Un Fan-coil mural, sistema de dois tubos.
Fan-coil de parede, sistema de dois tubos, modelo FWT02GT "DAIKIN", potência frigorífica total 2,4 kW, potência frigorífica sensível 1,85 kW (temperatura de bulbo seco de ar interior 27°C, temperatura de bulbo úmido de ar interior 19°C, temperatura de entrada da água 7°C, salto térmico 5°C), potência calorífica 2,69 kW (temperatura de bulbo seco de ar interior 20°C, temperatura de entrada da água 50°C), vazão de ar 442 m³/h, dimensões 288x800x206 mm, peso 10 kg, potência sonora 45 dBA, alimentação monofásica (230V/50Hz), com controle automático da direção do fluxo de ar e três etapas de filtração do ar. Regulação: controle remoto, modelo MERCA. Totalmente montado, ligado e colocado em funcionamento pela empresa instaladora para a verificação do seu correto funcionamento.
Inclui: Implantação da unidade. Colocação e fixação da unidade. Ligação com as redes de abastecimento de água, elétrica e de coleta de condensados. Colocação em funcionamento.
Critério de medição de projeto: Número de unidades previstas, segundo documentação gráfica de Projeto.
Critério de quantitativos de obra: Medir-se-á o número de unidades realmente executadas segundo especificações de Projeto.

| Código | Un | Descrição | Rendimento | Preço | Importância |
|---|---|---|---|---|---|
| mt42dai776a | Un | Fan-coil de parede, sistema de dois tubos, modelo FWT02GT "DAIKIN", potência frigorífica total 2,4 kW, potência frigorífica sensível 1,85 kW (temperatura de bulbo seco de ar interior 27°C, temperatura de bulbo úmido de ar interior 19°C, temperatura de entrada da água 7°C, salto térmico 5°C), potência calorífica 2,69 kW (temperatura de bulbo seco de ar interior 20°C, temperatura de entrada da água 50°C), vazão de ar 442 m³/h, dimensões 288x800x206 mm, peso 10 kg, potência sonora 45 dBA, alimentação monofásica (230V/50Hz), com controle automático da direção do fluxo de ar e três etapas de filtração do ar. (material) | 1.000 | 2906.47 | 2906.47 |
| mt42dai868e | Un | Controle remoto, modelo MERCA "DAIKIN". (material) | 1.000 | 1098.30 | 1098.30 |
| mt42dai900 | m | Cabo bus de 2 fios, de 0,5 mm² de seção por fio (material) | 5.000 | 5.36 | 26.80 |
| mt35tpt010ke | m | Tubo rígido de PVC VD-F de 16 mm de diâmetro exterior e 1,3 mm de espessura. Resistência à compressão 1250 N, resistência ao impacto 6 joules, temperatura de trabalho -25°C até 90°C, classificação 4442, com o preço incrementado em 20% relativamente a acessórios e peças especiais. (material) | 5.000 | 11.90 | 59.50 |
| mt37sve010c | Un | Registro de esfera de latão niquelado para enroscar de 3/4". (material) | 2.000 | 21.81 | 43.62 |
| mo005 | h | Instalador de ar condicionado. (mão de obra) | 2.825 | 40.91 | 115.57 |
| mo104 | h | Ajudante de instalador de ar condicionado. (mão de obra) | 2.825 | 30.78 | 86.95 |
| % | % | Custos diretos complementares | 2 % | 4337.21 | 86.74 |
|  |  | Custos diretos |  |  | 4423.95 |
