# Equipamento de ar condicionado com unidade interior de cassete, sistema ar-ar split 1x1

- Propriedade do ficheiro: CYPE INGENIEROS, S.A.
- Formato: FIEBDC-3/2002
- Âmbito geográfico: Brasil
- Moeda: BRL
- Custos indiretos: 3.00 %
- Despesas gerais: 13.00 %
- Lucro: 6.00 %
- IVA: 17.00 %

## I Instalações

### IC Aquecimento, refrigeração, climatização e água quente

#### ICN Unidades autônomas de climatização

**ICN030** Un Equipamento de ar condicionado com unidade interior de cassete, sistema ar-ar split 1x1.
Equipamento de ar condicionado, sistema ar-ar split 1x1, bomba de calor, gama Sky Air, série Alpha, modelo ZCAG35B "DAIKIN", potência frigorífica nominal 3,5 kW (temperatura de bulbo seco no interior 27°C, temperatura de bulbo úmido no interior 19°C, temperatura de bulbo seco no exterior 35°C), potência calorífica nominal 4 kW (temperatura de bulbo seco no interior 20°C, temperatura de bulbo seco no exterior 7°C, temperatura de bulbo úmido no exterior 6°C), diâmetro de ligação da tubulação do líquido 1/4", diâmetro de ligação da tubulação de gás 3/8", alimentação monofásica (230V/50Hz), SEER 7,3 (classe A++), SCOP 4,3 (classe A+), consumo de energia anual estacional em refrigeração 168 kWh, consumo de energia anual estacional em aquecimento 1074 kWh, formado por uma unidade interior de cassete Round Flow (de fluxo circular) FCAG35B, com, vazão de ar em refrigeração a velocidade alta/média/baixa: 12,5/10,6/8,7 m³/min, vazão de ar em aquecimento a velocidade alta/média/baixa: 13,9/11,6/9,3 m³/min, dimensões 204x840x840 mm, adaptável a forro de altura reduzida, peso 18 kg, pressão sonora em refrigeração a velocidade alta/média/baixa: 31/29/27 dBA, pressão sonora em aquecimento a velocidade alta/média/baixa: 31/29/27 dBA, potência sonora 49 dBA, com painel decorativo de cor branca BYCQ140E, dimensões 50x950x950 mm, orientação vertical automática (distribuição radial uniforme do ar em 360°), sinal de limpeza de filtro, filtro de ar de sucção, e bomba de drenagem, conjunto de controlador remoto sem fios constituído por receptor e comando por infravermelhos BRC7FA532F, com função para/arranque, alteração do modo de funcionamento, ajuste da temperatura de setpoint, selecção da velocidade do ventilador, visualização de sinal no receptor, reset de filtro sujo no comando e alteração de orientação das lâminas, e uma unidade exterior RZAG35A, vazão de ar em refrigeração 55,1 m³/min, vazão de ar em aquecimento 55,1 m³/min, gás refrigerante R-32, compressor swing, dimensões 734x870x373 mm, peso 52 kg, pressão sonora em refrigeração 48 dBA, pressão sonora em aquecimento 48 dBA, potência sonora 62 dBA, comprimento máximo de tubulação 50 m, diferença máxima de altura entre a unidade exterior e a unidade interior 30 m. Inclusive elementos anti-vibratórios e suportes de parede para apoio da unidade exterior e elementos para suspensão da unidade interior ao teto.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42dai030aaaa | Un | Equipamento de ar condicionado, sistema ar-ar split 1x1, bomba de calor, gama Sky Air, série Alpha, modelo ZCAG35B "DAIKIN", potência frigorífica nominal 3,5 kW (temperatura de bulbo seco no interior 27°C, temperatura de bulbo úmido no interior 19°C, temperatura de bulbo seco no exterior 35°C), potência calorífica nominal 4 kW (temperatura de bulbo seco no interior 20°C, temperatura de bulbo seco no exterior 7°C, temperatura de bulbo úmido no exterior 6°C), diâmetro de ligação da tubulação do líquido 1/4", diâmetro de ligação da tubulação de gás 3/8", alimentação monofásica (230V/50Hz), SEER 7,3 (classe A++), SCOP 4,3 (classe A+), consumo de energia anual estacional em refrigeração 168 kWh, consumo de energia anual estacional em aquecimento 1074 kWh, formado por uma unidade interior de cassete Round Flow (de fluxo circular) FCAG35B, com, vazão de ar em refrigeração a velocidade alta/média/baixa: 12,5/10,6/8,7 m³/min, vazão de ar em aquecimento a velocidade alta/média/baixa: 13,9/11,6/9,3 m³/min, dimensões 204x840x840 mm, adaptável a forro de altura reduzida, peso 18 kg, pressão sonora em refrigeração a velocidade alta/média/baixa: 31/29/27 dBA, pressão sonora em aquecimento a velocidade alta/média/baixa: 31/29/27 dBA, potência sonora 49 dBA, com painel decorativo de cor branca BYCQ140E, dimensões 50x950x950 mm, orientação vertical automática (distribuição radial uniforme do ar em 360°), sinal de limpeza de filtro, filtro de ar de sucção, e bomba de drenagem, conjunto de controlador remoto sem fios constituído por receptor e comando por infravermelhos BRC7FA532F, com função para/arranque, alteração do modo de funcionamento, ajuste da temperatura de setpoint, selecção da velocidade do ventilador, visualização de sinal no receptor, reset de filtro sujo no comando e alteração de orientação das lâminas, e uma unidade exterior RZAG35A, vazão de ar em refrigeração 55,1 m³/min, vazão de ar em aquecimento 55,1 m³/min, gás refrigerante R-32, compressor swing, dimensões 734x870x373 mm, peso 52 kg, pressão sonora em refrigeração 48 dBA, pressão sonora em aquecimento 48 dBA, potência sonora 62 dBA, comprimento máximo de tubulação 50 m, diferença máxima de altura entre a unidade exterior e a unidade interior 30 m. (material) | 1.000 | 19722.51 | 19722.51 |
| mt42www085 | Un | Kit de suportes de parede, formado por conjunto de esquadras de 50x45 cm e quatro amortecedores de borracha, com as correspondentes buchas, parafusos, porcas e arruelas. (material) | 1.000 | 126.57 | 126.57 |
| mt42www090 | Un | Kit de suportes para suspensão ao teto, formado por quatro barras roscadas de aço galvanizado, com as correspondentes buchas, porcas e arruelas. (material) | 1.000 | 147.33 | 147.33 |
| mo005 | h | Instalador de ar condicionado. (mão de obra) | 2.243 | 40.91 | 91.76 |
| mo104 | h | Ajudante de instalador de ar condicionado. (mão de obra) | 2.243 | 30.78 | 69.04 |
| % | % | Custos diretos complementares | 2 % | 20157.21 | 403.14 |
|  |  | Custos diretos |  |  | 20560.35 |
