# Unidade interior de ar condicionado, de cassete

- Propriedade do ficheiro: CYPE INGENIEROS, S.A.
- Formato: FIEBDC-3/2002
- Âmbito geográfico: Brasil
- Moeda: BRL
- Custos indiretos: 3.00 %
- Despesas gerais: 13.00 %
- Lucro: 6.00 %
- IVA: 17.00 %

## I Instalações

### IC Aquecimento, refrigeração, climatização e água quente

#### ICN Unidades autônomas de climatização

**ICN110** Un Unidade interior de ar condicionado, de cassete.
Unidade interior de ar condicionado, de cassete, Round Flow (de fluxo circular), sistema ar-ar multi-split, gama Sky Air, modelo FCAG35B "DAIKIN", para gás R-32/R-410A, potência frigorífica nominal 3,5 kW (temperatura de bulbo seco no interior 27°C, temperatura de bulbo úmido no interior 19°C, temperatura de bulbo seco no exterior 35°C), potência calorífica nominal 4 kW (temperatura de bulbo seco no interior 20°C, temperatura de bulbo seco no exterior 7°C, temperatura de bulbo úmido no exterior 6°C), diâmetro de ligação da tubulação do líquido 1/4", diâmetro de ligação da tubulação de gás 1/2", alimentação monofásica (230V/50Hz), com, vazão de ar em refrigeração a velocidade alta/média/baixa: 12,5/10,6/8,7 m³/min, dimensões 204x840x840 mm, peso 18 kg, pressão sonora em refrigeração a velocidade alta/baixa: 31/27 dBA, pressão sonora em aquecimento a velocidade alta/baixa: 31/27 dBA, potência sonora 49 dBA, com bomba de drenagem; painel decorativo de cor branca para unidade de ar condicionado de cassete de fluxo circular FXFA-A/FXFQ-B, modelo BYCQ140E. Regulação: controle remoto multifunção, modelo Madoka BRC1H52W. Inclusive elementos para suspensão ao teto.
Critérios considerados na determinação do preço da unidade de obra: O preço não inclui a canalização nem a cablagem elétrica de alimentação.
Inclui: Marcação. Colocação e fixação. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42dai055a | Un | Unidade interior de ar condicionado, de cassete, Round Flow (de fluxo circular), sistema ar-ar multi-split, gama Sky Air, modelo FCAG35B "DAIKIN", para gás R-32/R-410A, potência frigorífica nominal 3,5 kW (temperatura de bulbo seco no interior 27°C, temperatura de bulbo úmido no interior 19°C, temperatura de bulbo seco no exterior 35°C), potência calorífica nominal 4 kW (temperatura de bulbo seco no interior 20°C, temperatura de bulbo seco no exterior 7°C, temperatura de bulbo úmido no exterior 6°C), diâmetro de ligação da tubulação do líquido 1/4", diâmetro de ligação da tubulação de gás 1/2", alimentação monofásica (230V/50Hz), com, vazão de ar em refrigeração a velocidade alta/média/baixa: 12,5/10,6/8,7 m³/min, dimensões 204x840x840 mm, peso 18 kg, pressão sonora em refrigeração a velocidade alta/baixa: 31/27 dBA, pressão sonora em aquecimento a velocidade alta/baixa: 31/27 dBA, potência sonora 49 dBA, com bomba de drenagem. (material) | 1.000 | 4219.08 | 4219.08 |
| mt42dai171a | Un | Painel decorativo de cor branca para unidade de ar condicionado de cassete de fluxo circular FXFA-A/FXFQ-B, modelo BYCQ140E "DAIKIN", 50x950x950 mm. (material) | 1.000 | 3355.18 | 3355.18 |
| mt42dai508a | Un | Controle remoto multifunção, modelo Madoka BRC1H52W "DAIKIN", cor branca, com programação semanal, possibilidade de selecionar modo standard ou simplificado de hotéis, função para/arranque, alteração do modo de funcionamento, limitação da temperatura de setpoint, selecção da velocidade do ventilador e funções avançadas através de App para smartphone com conectividade Bluetooth Low Energy (BLE). (material) | 1.000 | 1399.66 | 1399.66 |
| mt42dai900 | m | Cabo bus de 2 fios, de 0,5 mm² de seção por fio (material) | 3.000 | 5.36 | 16.08 |
| mt35tpt010ke | m | Tubo rígido de PVC VD-F de 16 mm de diâmetro exterior e 1,3 mm de espessura. Resistência à compressão 1250 N, resistência ao impacto 6 joules, temperatura de trabalho -25°C até 90°C, classificação 4442, com o preço incrementado em 20% relativamente a acessórios e peças especiais. (material) | 3.000 | 11.90 | 35.70 |
| mt42www090 | Un | Kit de suportes para suspensão ao teto, formado por quatro barras roscadas de aço galvanizado, com as correspondentes buchas, porcas e arruelas. (material) | 1.000 | 147.33 | 147.33 |
| mo005 | h | Instalador de ar condicionado. (mão de obra) | 1.122 | 40.91 | 45.90 |
| mo104 | h | Ajudante de instalador de ar condicionado. (mão de obra) | 1.122 | 30.78 | 34.54 |
| % | % | Custos diretos complementares | 2 % | 9253.47 | 185.07 |
|  |  | Custos diretos |  |  | 9438.54 |
