# Unidade exterior de ar condicionado, sistema ar-ar multi-split

- Propriedade do ficheiro: CYPE INGENIEROS, S.A.
- Formato: FIEBDC-3/2002
- Âmbito geográfico: Brasil
- Moeda: BRL
- Custos indiretos: 3.00 %
- Despesas gerais: 13.00 %
- Lucro: 6.00 %
- IVA: 17.00 %

## I Instalações

### IC Aquecimento, refrigeração, climatização e água quente

#### ICN Unidades autônomas de climatização

**ICN150** Un Unidade exterior de ar condicionado, sistema ar-ar multi-split.
Unidade exterior de ar condicionado, sistema ar-ar multi-split, bomba de calor, gama Sky Air, série Alpha, modelo RZAG71NV1 "DAIKIN", para gás R-32, potência frigorífica nominal 7,1 kW (temperatura de bulbo seco no interior 27°C, temperatura de bulbo úmido no interior 19°C, temperatura de bulbo seco no exterior 35°C), potência calorífica nominal 8 kW (temperatura de bulbo seco no interior 20°C, temperatura de bulbo seco no exterior 7°C, temperatura de bulbo úmido no exterior 6°C), compressor swing, alimentação monofásica (230V/50Hz), vazão de ar em refrigeração 68 m³/min, vazão de ar em aquecimento 75 m³/min, pressão sonora em refrigeração 46 dBA, pressão sonora em aquecimento 48 dBA, potência sonora 64 dBA, dimensões 870x1100x460 mm, peso 81 kg, comprimento máximo de tubulação 55 m, diferença máxima de altura entre a unidade exterior e a unidade interior 30 m. Inclusive elementos anti-vibratórios de piso.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42dai048a | Un | Unidade exterior de ar condicionado, sistema ar-ar multi-split, bomba de calor, gama Sky Air, série Alpha, modelo RZAG71NV1 "DAIKIN", para gás R-32, potência frigorífica nominal 7,1 kW (temperatura de bulbo seco no interior 27°C, temperatura de bulbo úmido no interior 19°C, temperatura de bulbo seco no exterior 35°C), potência calorífica nominal 8 kW (temperatura de bulbo seco no interior 20°C, temperatura de bulbo seco no exterior 7°C, temperatura de bulbo úmido no exterior 6°C), compressor swing, alimentação monofásica (230V/50Hz), vazão de ar em refrigeração 68 m³/min, vazão de ar em aquecimento 75 m³/min, pressão sonora em refrigeração 46 dBA, pressão sonora em aquecimento 48 dBA, potência sonora 64 dBA, dimensões 870x1100x460 mm, peso 81 kg, comprimento máximo de tubulação 55 m, diferença máxima de altura entre a unidade exterior e a unidade interior 30 m. (material) | 1.000 | 16541.47 | 16541.47 |
| mt42dai613a | Un | Kit de distribuição de tubulações, para a linha frigorífica de líquido e de gás, modelo KHRQ22M20TA "DAIKIN". (material) | 1.000 | 1198.75 | 1198.75 |
| mt42www080 | Un | Kit de amortecedores anti-vibração de piso, formado por quatro amortecedores de borracha, com os correspondentes parafusos, porcas e arruelas. (material) | 1.000 | 53.57 | 53.57 |
| mo005 | h | Instalador de ar condicionado. (mão de obra) | 1.122 | 40.91 | 45.90 |
| mo104 | h | Ajudante de instalador de ar condicionado. (mão de obra) | 1.122 | 30.78 | 34.54 |
| % | % | Custos diretos complementares | 2 % | 17874.23 | 357.48 |
|  |  | Custos diretos |  |  | 18231.71 |
