# Boca de ventilação para interiores

- Propriedade do ficheiro: CYPE INGENIEROS, S.A.
- Formato: FIEBDC-3/2002
- Âmbito geográfico: Brasil
- Moeda: BRL
- Custos indiretos: 3.00 %
- Despesas gerais: 13.00 %
- Lucro: 6.00 %
- IVA: 17.00 %

## I Instalações

### IV Ventilação

#### IVM Ventilação mecânica

**IVM021** Un Boca de ventilação para interiores.
Boca de ventilação para interiores, adequada para extração e impulsão, DucoVent Design "DAIKIN", com embelezador quadrado com as esquinas arredondadas, de 215x215x52 mm, cor branca RAL 9010, e ligação de 125 mm de diâmetro.
Inclui: Marcação. Colocação.
Critério de medição de projeto: Número de unidades previstas, segundo documentação gráfica de Projeto.
Critério de quantitativos de obra: Medir-se-á o número de unidades realmente executadas segundo especificações de Projeto.

| Código | Un | Descrição | Rendimento | Preço | Importância |
|---|---|---|---|---|---|
| mt42dai973a | Un | Boca de ventilação para interiores, adequada para extração e impulsão, DucoVent Design "DAIKIN", com embelezador quadrado com as esquinas arredondadas, de 215x215x52 mm, cor branca RAL 9010, e ligação de 125 mm de diâmetro. (material) | 1.000 | 924.18 | 924.18 |
| mo005 | h | Instalador de ar condicionado. (mão de obra) | 0.169 | 40.91 | 6.91 |
| mo104 | h | Ajudante de instalador de ar condicionado. (mão de obra) | 0.169 | 30.78 | 5.20 |
| % | % | Custos diretos complementares | 2 % | 936.29 | 18.73 |
|  |  | Custos diretos |  |  | 955.02 |
