# Terminal de ventilação, para cobertura

- Propriedade do ficheiro: CYPE INGENIEROS, S.A.
- Formato: FIEBDC-3/2002
- Âmbito geográfico: Brasil
- Moeda: BRL
- Custos indiretos: 3.00 %
- Despesas gerais: 13.00 %
- Lucro: 6.00 %
- IVA: 17.00 %

## I Instalações

### IV Ventilação

#### IVM Ventilação mecânica

**IVM029** Un Terminal de ventilação, para cobertura.
Terminal de ventilação, para cobertura, DucoFlex "DAIKIN", cor preto, de 300 mm de diâmetro e 365 mm de comprimento, com conexão passa-muros de 635 mm de comprimento, para ligação a dutos de ventilação de 160 ou 180 mm de diâmetro interior, de 1045 mm de comprimento total; casquilho de estanqueidade para cobertura plana.
Inclui: Marcação. Colocação.
Critério de medição de projeto: Número de unidades previstas, segundo documentação gráfica de Projeto.
Critério de quantitativos de obra: Medir-se-á o número de unidades realmente executadas segundo especificações de Projeto.

| Código | Un | Descrição | Rendimento | Preço | Importância |
|---|---|---|---|---|---|
| mt42dai987a | Un | Terminal de ventilação, para cobertura, DucoFlex "DAIKIN", cor preto, de 300 mm de diâmetro e 365 mm de comprimento, com conexão passa-muros de 635 mm de comprimento, para ligação a dutos de ventilação de 160 ou 180 mm de diâmetro interior, de 1045 mm de comprimento total. (material) | 1.000 | 1794.79 | 1794.79 |
| mt42dai988a | Un | Casquilho de estanqueidade para terminal de ventilação para cobertura plana, de alumínio, DucoFlex "DAIKIN", de 420 mm de diâmetro na base e 115 mm de altura. (material) | 1.000 | 488.88 | 488.88 |
| mo005 | h | Instalador de ar condicionado. (mão de obra) | 0.169 | 40.91 | 6.91 |
| mo104 | h | Ajudante de instalador de ar condicionado. (mão de obra) | 0.169 | 30.78 | 5.20 |
| % | % | Custos diretos complementares | 2 % | 2295.78 | 45.92 |
|  |  | Custos diretos |  |  | 2341.70 |
