# Chapéu

- Propriedade do ficheiro: CYPE INGENIEROS, S.A.
- Formato: FIEBDC-3/2002
- Âmbito geográfico: Brasil
- Moeda: BRL
- Custos indiretos: 3.00 %
- Despesas gerais: 13.00 %
- Lucro: 6.00 %
- IVA: 17.00 %

## I Instalações

### IV Ventilação

#### IVM Ventilação mecânica

**IVM060** Un Chapéu.
Chapéu rotativo, de chapa galvanizada, DucoFlex "DAIKIN", cor telha, com rede de proteção contra a entrada de folhas e pássaros, rufo de chumbo e pescoço de ligação ao duto de 160 mm de diâmetro interior.
Inclui: Marcação. Colocação.
Critério de medição de projeto: Número de unidades previstas, segundo documentação gráfica de Projeto.
Critério de quantitativos de obra: Medir-se-á o número de unidades realmente executadas segundo especificações de Projeto.

| Código | Un | Descrição | Rendimento | Preço | Importância |
|---|---|---|---|---|---|
| mt42dai986a | Un | Chapéu rotativo, de chapa galvanizada, DucoFlex "DAIKIN", cor telha, com rede de proteção contra a entrada de folhas e pássaros, rufo de chumbo e pescoço de ligação ao duto de 160 mm de diâmetro interior. (material) | 1.000 | 1125.08 | 1125.08 |
| mo020 | h | Pedreiro. (mão de obra) | 0.175 | 32.24 | 5.64 |
| mo112 | h | Servente de pedreiro. (mão de obra) | 0.087 | 28.03 | 2.44 |
| % | % | Custos diretos complementares | 2 % | 1133.16 | 22.66 |
|  |  | Custos diretos |  |  | 1155.82 |
