# Duto de PVC

- Propriedade do ficheiro: CYPE INGENIEROS, S.A.
- Formato: FIEBDC-3/2002
- Âmbito geográfico: Brasil
- Moeda: BRL
- Custos indiretos: 3.00 %
- Despesas gerais: 13.00 %
- Lucro: 6.00 %
- IVA: 17.00 %

## I Instalações

### IV Ventilação

#### IVV Tubulação de admissão e extração para ventilação

**IVV030** m Duto de PVC.
Duto de ventilação, formada por tubo liso oval, de PVC, de 163x68 mm, DucoFlex "DAIKIN", colocada em posição horizontal. Inclusive material auxiliar para montagem e fixação, acessórios e peças especiais.
Critérios considerados na determinação do preço da unidade de obra: O preço não inclui as comportas de regulação, as comportas corta-fogo, as grelhas nem os difusores.
Inclui: Marcação do traçado do duto e da localização dos elementos de fixação. Disposição de tubos e peças especiais. Fixação do material auxiliar para montagem e fixação à obra. Montagem, ligação e verificação do seu correto funcionamento.
Critério de medição de projeto: Comprimento projetado, segundo documentação gráfica de Projeto, medido entre os eixos dos elementos ou dos pontos a ligar, sem descontar as peças especiais.
Critério de quantitativos de obra: Medir-se-á o comprimento realmente executado segundo especificações de Projeto.

| Código | Un | Descrição | Rendimento | Preço | Importância |
|---|---|---|---|---|---|
| mt42dai979a | Un | Material auxiliar para montagem e fixação dos dutos, ovais, de PVC, de 163x68 mm, DucoFlex "DAIKIN". (material) | 1.000 | 7.87 | 7.87 |
| mt42dai978e | m | Tubo liso oval, de PVC, de 163x68 mm, DucoFlex "DAIKIN", fornecido em barras de 1,15 m de comprimento, com o preço incrementado em 20% relativamente a acessórios e peças especiais. (material) | 1.000 | 188.67 | 188.67 |
| op00ato010 |  | Parafusadeira. | 1.000 | 0.00 | 0.00 |
| op00mar010 |  | Martelo. | 1.000 | 0.00 | 0.00 |
| op00tal010 |  | Furadeira. | 1.000 | 0.00 | 0.00 |
| mo011 | h | Montador. (mão de obra) | 0.040 | 40.91 | 1.64 |
| mo080 | h | Ajudante de montador. (mão de obra) | 0.020 | 30.23 | 0.60 |
| % | % | Custos diretos complementares | 2 % | 198.78 | 3.98 |
|  |  | Custos diretos |  |  | 202.76 |
