# Duto semi-rígido de polietileno

- Propriedade do ficheiro: CYPE INGENIEROS, S.A.
- Formato: FIEBDC-3/2002
- Âmbito geográfico: Brasil
- Moeda: BRL
- Custos indiretos: 3.00 %
- Despesas gerais: 13.00 %
- Lucro: 6.00 %
- IVA: 17.00 %

## I Instalações

### IV Ventilação

#### IVV Tubulação de admissão e extração para ventilação

**IVV220** m Duto semi-rígido de polietileno.
Duto de ventilação, formada por tubo semi-rígido circular, multicamada, com a superfície exterior nervurada e a interior lisa, de polietileno (PE), de 63 mm de diâmetro exterior, DucoFlex "DAIKIN", com tratamentos antiestático e antibacteriano. Inclusive material auxiliar para montagem e fixação, acessórios e peças especiais.
Inclui: Marcação do traçado do duto e da localização dos elementos de fixação. Colocação de tubos, acessórios e peças especiais. Fixação do material auxiliar para montagem e fixação à obra. Montagem, ligação e verificação do seu correto funcionamento.
Critério de medição de projeto: Comprimento medido segundo documentação gráfica de Projeto.
Critério de quantitativos de obra: Medir-se-á o comprimento realmente executado segundo especificações de Projeto.

| Código | Un | Descrição | Rendimento | Preço | Importância |
|---|---|---|---|---|---|
| mt42dai977a | Un | Material auxiliar para montagem e fixação dos dutos semi-rígidas, circulares, DucoFlex "DAIKIN", de 63 mm de diâmetro exterior. (material) | 1.000 | 1.89 | 1.89 |
| mt42dai976c | m | Tubo semi-rígido circular, multicamada, com a superfície exterior nervurada e a interior lisa, de polietileno (PE), de 63 mm de diâmetro exterior, DucoFlex "DAIKIN", com tratamentos antiestático e antibacteriano, fornecido em rolos de 50 m de comprimento, com o preço incrementado em 10% relativamente a acessórios e peças especiais. (material) | 1.000 | 41.54 | 41.54 |
| mo011 | h | Montador. (mão de obra) | 0.079 | 40.91 | 3.23 |
| mo080 | h | Ajudante de montador. (mão de obra) | 0.040 | 30.23 | 1.21 |
| % | % | Custos diretos complementares | 2 % | 47.87 | 0.96 |
|  |  | Custos diretos |  |  | 48.83 |
