# Unidade exterior de ar condicionado, para substituição, para sistema VRV-IV+ Q, para gás R-410A

- Propriedade do ficheiro: CYPE Ingenieros S.A.
- Formato: FIEBDC-3/2016
- Programa: Gerador de preços para construção civil. CYPE Ingenieros, S.A.
- Data: 17/06/2024
- Âmbito geográfico: Brasil
- Moeda: BRL
- Custos indiretos: 3 %
- Despesas gerais: 13 %
- Lucro: 6 %
- IVA: 17 %

## I Instalações

### IB Sistemas de climatização

#### IBY Sistema VRV (Daikin)

**IBY254** Un Unidade exterior de ar condicionado, para substituição, para sistema VRV-IV+ Q, para gás R-410A.
Unidade exterior, para sistema VRV-IV+ Q (Volume de Refrigerante Variável, para substituição), bomba de calor, modelo RXYQQ16U "DAIKIN", para gás R-410A, em substituição de unidade exterior para gás R-22, alimentação trifásica (400V/50Hz), potência frigorífica nominal 45 kW (temperatura de bulbo úmido de ar interior 19°C, temperatura de bulbo seco do ar exterior 35°C), SEER 6, limite de funcionamento de temperatura de bulbo seco do ar exterior em refrigeração desde -5 até 43°C, potência calorífica nominal 50 kW (temperatura de bulbo seco de ar interior 20°C, temperatura de bulbo seco do ar exterior 7°C), SCOP 4, limite de funcionamento de temperatura de bulbo seco do ar exterior em aquecimento desde -20 até 15,5°C, controle através de microprocessador, compressores scroll hermeticamente vedados, com controle Inverter, dimensões 1685x1240x765 mm, peso 275 kg, pressão sonora 64 dBA, comprimento total máximo da tubulação frigorífica 300 m, comprimento máximo entre unidade exterior e unidade interior mais distante 150 m, diferença máxima de altura de instalação 50 m se a unidade exterior se encontra por cima das unidades interiores e 40 m se encontra-se por baixo, comprimento máximo entre o primeiro kit de ramificação (ligação Refnet) de tubulação frigorífica e unidade interior mais distante 40 m (o comprimento máximo desde a primeira ramificação pode ser de até 90 m, se a diferença entre o comprimento até à unidade interior mais perto e a mais distante é menor que 40 m), bloco de terminais F1-F2 para cabo de 2 fios de transmissão e controle (bus D-III Net), tratamento anticorrosivo especial do permutador de calor, função de recuperação de refrigerante, carga automática adicional de refrigerante, prova automática de funcionamento e ajuste de limitação de consumo de energia (função I-Demand).
Critérios considerados na determinação do preço da unidade de obra: O preço não inclui os elementos anti-vibratórios de piso, a canalização nem a cablagem elétrica de alimentação.
Inclui: Marcação. Colocação e fixação. Ligação às linhas frigoríficas. Ligação à rede elétrica. Ligação à rede de drenagem. Colocação em funcionamento.
Critério de medição de projeto: Número de unidades previstas, segundo documentação gráfica de Projeto.
Critério de quantitativos de obra: Medir-se-á o número de unidades realmente executadas segundo especificações de Projeto.

| Código | Un | Descrição | Rendimento | Preço | Importância |
|---|---|---|---|---|---|
| mt42dai001e | Un | Unidade exterior, para sistema VRV-IV+ Q (Volume de Refrigerante Variável, para substituição), bomba de calor, modelo RXYQQ16U "DAIKIN", para gás R-410A, em substituição de unidade exterior para gás R-22, alimentação trifásica (400V/50Hz), potência frigorífica nominal 45 kW (temperatura de bulbo úmido de ar interior 19°C, temperatura de bulbo seco do ar exterior 35°C), SEER 6, limite de funcionamento de temperatura de bulbo seco do ar exterior em refrigeração desde -5 até 43°C, potência calorífica nominal 50 kW (temperatura de bulbo seco de ar interior 20°C, temperatura de bulbo seco do ar exterior 7°C), SCOP 4, limite de funcionamento de temperatura de bulbo seco do ar exterior em aquecimento desde -20 até 15,5°C, controle através de microprocessador, compressores scroll hermeticamente vedados, com controle Inverter, dimensões 1685x1240x765 mm, peso 275 kg, pressão sonora 64 dBA, comprimento total máximo da tubulação frigorífica 300 m, comprimento máximo entre unidade exterior e unidade interior mais distante 150 m, diferença máxima de altura de instalação 50 m se a unidade exterior se encontra por cima das unidades interiores e 40 m se encontra-se por baixo, comprimento máximo entre o primeiro kit de ramificação (ligação Refnet) de tubulação frigorífica e unidade interior mais distante 40 m (o comprimento máximo desde a primeira ramificação pode ser de até 90 m, se a diferença entre o comprimento até à unidade interior mais perto e a mais distante é menor que 40 m), bloco de terminais F1-F2 para cabo de 2 fios de transmissão e controle (bus D-III Net), tratamento anticorrosivo especial do permutador de calor, função de recuperação de refrigerante, carga automática adicional de refrigerante, prova automática de funcionamento e ajuste de limitação de consumo de energia (função I-Demand). (material) | 1 | 197318.94 | 197318.940 |
| mo005 | h | Instalador de ar condicionado. (mão de obra) | 7.749 | 40.91 | 317.012 |
| mo104 | h | Ajudante de instalador de ar condicionado. (mão de obra) | 7.749 | 30.78 | 238.514 |
| % | % | Custos diretos complementares | 2 % | 197874.466 | 3957.489 |
|  |  | Custos diretos |  |  | 201831.955 |

## Recursos

**mt42dai001e** Un Unidade exterior
Dados técnicos: Custo energético 12633.681 MJ; Emissão de CO2 864.581 kg
Resíduos:
- embalagem: re150101 Embalagens de papel e cartão. (componente de resíduo); rendimento 0.18 kg; Código LER 15 01 01; Massa do elemento 1 kg; Volume 0.001333 m3
- embalagem: re170203 Plástico. (componente de resíduo); rendimento 0.09 kg; Código LER 17 02 03; Massa do elemento 1 kg; Volume 0.001667 m3
