# Unidade exterior de ar condicionado, para substituição, com recuperação de calor, para sistema VRV-IV Q, para gás R-410A

- Propriedade do ficheiro: CYPE Ingenieros S.A.
- Formato: FIEBDC-3/2016
- Programa: Gerador de preços para construção civil. CYPE Ingenieros, S.A.
- Data: 17/06/2024
- Âmbito geográfico: Brasil
- Moeda: BRL
- Custos indiretos: 3 %
- Despesas gerais: 13 %
- Lucro: 6 %
- IVA: 17 %

## I Instalações

### IB Sistemas de climatização

#### IBY Sistema VRV (Daikin)

**IBY257** Un Unidade exterior de ar condicionado, para substituição, com recuperação de calor, para sistema VRV-IV Q, para gás R-410A.
Combinação de três unidades exteriores de ar condicionado para sistema VRV-IV Q (Volume de Refrigerante Variável, para substituição), bomba de calor com recuperação de calor, modelo RQEQ460P3 "DAIKIN", para gás R-410A em substituição de unidade exterior para gás R-22, alimentação trifásica (400V/50Hz), formada por duas unidades RQEQ140P3 e uma unidade RQEQ140P3, potência frigorífica nominal 46 kW (temperatura de bulbo úmido de ar interior 19°C, temperatura de bulbo seco do ar exterior 35°C), EER 3,77, limite de funcionamento de temperatura de bulbo seco do ar exterior em refrigeração desde -5 até 43°C, potência calorífica nominal 52 kW (temperatura de bulbo seco de ar interior 20°C, temperatura de bulbo seco do ar exterior 7°C), COP 3,89, limite de funcionamento de temperatura de bulbo seco do ar exterior em aquecimento desde -20 até 15,5°C, controle através de microprocessador, compressores scroll hermeticamente vedados, com controle Inverter, 1680x1905x765 mm, peso 525 kg, comprimento total máximo da tubulação frigorífica 300 m, comprimento máximo entre unidade exterior e unidade interior mais distante 150 m, diferença máxima de altura de instalação 50 m se a unidade exterior se encontra por cima das unidades interiores e 40 m se encontra-se por baixo, comprimento máximo entre o primeiro kit de ramificação (ligação Refnet) de tubulação frigorífica e unidade interior mais distante 40 m (o comprimento máximo desde a primeira ramificação pode ser de até 90 m, se a diferença entre o comprimento até à unidade interior mais perto e a mais distante é menor que 40 m), bloco de terminais F1-F2 para cabo de 2 fios de transmissão e controle (bus D-III Net), tratamento anticorrosivo especial do permutador de calor, função de recuperação de refrigerante, carga automática adicional de refrigerante, prova automática de funcionamento e ajuste de limitação de consumo de energia (função I-Demand), e kit de tubulações de ligação múltipla de 3 unidades exteriores, modelo BHFP26P63C.
Critérios considerados na determinação do preço da unidade de obra: O preço não inclui os elementos anti-vibratórios de piso, a canalização nem a cablagem elétrica de alimentação.
Inclui: Marcação. Colocação e fixação. Ligação às linhas frigoríficas. Ligação à rede elétrica. Ligação à rede de drenagem. Colocação em funcionamento.
Critério de medição de projeto: Número de unidades previstas, segundo documentação gráfica de Projeto.
Critério de quantitativos de obra: Medir-se-á o número de unidades realmente executadas segundo especificações de Projeto.

| Código | Un | Descrição | Rendimento | Preço | Importância |
|---|---|---|---|---|---|
| mt42dai008a | Un | Combinação de três unidades exteriores de ar condicionado para sistema VRV-IV Q (Volume de Refrigerante Variável, para substituição), bomba de calor com recuperação de calor, modelo RQEQ460P3 "DAIKIN", para gás R-410A em substituição de unidade exterior para gás R-22, alimentação trifásica (400V/50Hz), formada por duas unidades RQEQ140P3 e uma unidade RQEQ140P3, potência frigorífica nominal 46 kW (temperatura de bulbo úmido de ar interior 19°C, temperatura de bulbo seco do ar exterior 35°C), EER 3,77, limite de funcionamento de temperatura de bulbo seco do ar exterior em refrigeração desde -5 até 43°C, potência calorífica nominal 52 kW (temperatura de bulbo seco de ar interior 20°C, temperatura de bulbo seco do ar exterior 7°C), COP 3,89, limite de funcionamento de temperatura de bulbo seco do ar exterior em aquecimento desde -20 até 15,5°C, controle através de microprocessador, compressores scroll hermeticamente vedados, com controle Inverter, 1680x1905x765 mm, peso 525 kg, comprimento total máximo da tubulação frigorífica 300 m, comprimento máximo entre unidade exterior e unidade interior mais distante 150 m, diferença máxima de altura de instalação 50 m se a unidade exterior se encontra por cima das unidades interiores e 40 m se encontra-se por baixo, comprimento máximo entre o primeiro kit de ramificação (ligação Refnet) de tubulação frigorífica e unidade interior mais distante 40 m (o comprimento máximo desde a primeira ramificação pode ser de até 90 m, se a diferença entre o comprimento até à unidade interior mais perto e a mais distante é menor que 40 m), bloco de terminais F1-F2 para cabo de 2 fios de transmissão e controle (bus D-III Net), tratamento anticorrosivo especial do permutador de calor, função de recuperação de refrigerante, carga automática adicional de refrigerante, prova automática de funcionamento e ajuste de limitação de consumo de energia (função I-Demand), e kit de tubulações de ligação múltipla de 3 unidades exteriores, modelo BHFP26P63C. (material) | 1 | 229484.39 | 229484.390 |
| mo005 | h | Instalador de ar condicionado. (mão de obra) | 7.793 | 40.91 | 318.812 |
| mo104 | h | Ajudante de instalador de ar condicionado. (mão de obra) | 7.793 | 30.78 | 239.869 |
| % | % | Custos diretos complementares | 2 % | 230043.071 | 4600.861 |
|  |  | Custos diretos |  |  | 234643.932 |

## Recursos

**mt42dai008a** Un Combinação de três unidades exteriores de ar condicionado para sistema VRV-IV Q (Volume de Refrigerante Variável
Dados técnicos: Custo energético 24110.831 MJ; Emissão de CO2 1650.031 kg
Resíduos:
- embalagem: re150101 Embalagens de papel e cartão. (componente de resíduo); rendimento 0.18 kg; Código LER 15 01 01; Massa do elemento 1 kg; Volume 0.001333 m3
- embalagem: re170203 Plástico. (componente de resíduo); rendimento 0.09 kg; Código LER 17 02 03; Massa do elemento 1 kg; Volume 0.001667 m3
