# Unidade exterior de ar condicionado de condensação por água, bomba de calor, para sistema VRV-IV W+, para gás R-410A

- Propriedade do ficheiro: CYPE Ingenieros S.A.
- Formato: FIEBDC-3/2016
- Programa: Gerador de preços para construção civil. CYPE Ingenieros, S.A.
- Data: 17/06/2024
- Âmbito geográfico: Brasil
- Moeda: BRL
- Custos indiretos: 3 %
- Despesas gerais: 13 %
- Lucro: 6 %
- IVA: 17 %

## I Instalações

### IB Sistemas de climatização

#### IBY Sistema VRV (Daikin)

**IBY251** Un Unidade exterior de ar condicionado de condensação por água, bomba de calor, para sistema VRV-IV W+, para gás R-410A.
Unidade exterior de condensação por água para sistema VRV-IV W+ (Volume de Refrigerante Variável, condensado por água), modelo RWEYQ8T9 "DAIKIN", bomba de calor, montagem em interior, para gás R-410A, com temperatura de refrigerante variável para a melhora da eficiência estacional, alimentação trifásica (400V/50Hz), potência frigorífica nominal 22,4 kW (temperatura de bulbo seco de ar interior 27°C, temperatura de bulbo seco do ar exterior 35°C, temperatura de entrada da água 30°C), SEER 8,4, limite de funcionamento de temperatura de bulbo seco do ar exterior em refrigeração desde 10 até 45°C, potência calorífica nominal 25 kW (temperatura de bulbo seco de ar interior 20°C, temperatura de bulbo seco do ar exterior 7°C, temperatura de entrada da água 20°C), SCOP 13,2, limite de funcionamento de temperatura de bulbo seco do ar exterior em aquecimento desde 10 até 45°C, possibilidade de ligação de até 13 unidades interiores com uma percentagem de capacidade mínima de 50% e máximo de 130%, controle através de microprocessador, compressor scroll hermeticamente vedado, com controle Inverter, dimensões 980x767x560 mm, peso 185 kg, pressão sonora 48 dBA, comprimento total máximo da tubulação frigorífica 300 m, comprimento máximo entre unidade exterior e unidade interior mais distante 120 m (140 m equivalentes), diferença máxima de altura de instalação 50 m se a unidade exterior se encontra por cima das unidades interiores e 40 m se encontra-se por baixo, comprimento máximo entre o primeiro kit de ramificação (ligação Refnet) de tubulação frigorífica e unidade interior mais distante 40 m (o comprimento máximo desde a primeira ramificação pode ser de até 90 m, se a diferença entre o comprimento até à unidade interior mais perto e a mais distante é menor que 40 m), bloco de terminais F1-F2 para cabo de 2 fios de transmissão e controle (bus D-III Net), função de recuperação de refrigerante, carga automática adicional de refrigerante, prova automática de funcionamento e ajuste de limitação de consumo de energia (função I-Demand). Inclusive elementos anti-vibratórios de piso.
Critérios considerados na determinação do preço da unidade de obra: O preço não inclui a canalização nem a cablagem elétrica de alimentação.
Inclui: Marcação. Colocação e fixação. Ligação às linhas frigoríficas. Ligação à rede de condução de água. Ligação à rede elétrica. Ligação à rede de drenagem. Colocação em funcionamento.
Critério de medição de projeto: Número de unidades previstas, segundo documentação gráfica de Projeto.
Critério de quantitativos de obra: Medir-se-á o número de unidades realmente executadas segundo especificações de Projeto.

| Código | Un | Descrição | Rendimento | Preço | Importância |
|---|---|---|---|---|---|
| mt42dai060a | Un | Unidade exterior de condensação por água para sistema VRV-IV W+ (Volume de Refrigerante Variável, condensado por água), modelo RWEYQ8T9 "DAIKIN", bomba de calor, montagem em interior, para gás R-410A, com temperatura de refrigerante variável para a melhora da eficiência estacional, alimentação trifásica (400V/50Hz), potência frigorífica nominal 22,4 kW (temperatura de bulbo seco de ar interior 27°C, temperatura de bulbo seco do ar exterior 35°C, temperatura de entrada da água 30°C), SEER 8,4, limite de funcionamento de temperatura de bulbo seco do ar exterior em refrigeração desde 10 até 45°C, potência calorífica nominal 25 kW (temperatura de bulbo seco de ar interior 20°C, temperatura de bulbo seco do ar exterior 7°C, temperatura de entrada da água 20°C), SCOP 13,2, limite de funcionamento de temperatura de bulbo seco do ar exterior em aquecimento desde 10 até 45°C, possibilidade de ligação de até 13 unidades interiores com uma percentagem de capacidade mínima de 50% e máximo de 130%, controle através de microprocessador, compressor scroll hermeticamente vedado, com controle Inverter, dimensões 980x767x560 mm, peso 185 kg, pressão sonora 48 dBA, comprimento total máximo da tubulação frigorífica 300 m, comprimento máximo entre unidade exterior e unidade interior mais distante 120 m (140 m equivalentes), diferença máxima de altura de instalação 50 m se a unidade exterior se encontra por cima das unidades interiores e 40 m se encontra-se por baixo, comprimento máximo entre o primeiro kit de ramificação (ligação Refnet) de tubulação frigorífica e unidade interior mais distante 40 m (o comprimento máximo desde a primeira ramificação pode ser de até 90 m, se a diferença entre o comprimento até à unidade interior mais perto e a mais distante é menor que 40 m), bloco de terminais F1-F2 para cabo de 2 fios de transmissão e controle (bus D-III Net), função de recuperação de refrigerante, carga automática adicional de refrigerante, prova automática de funcionamento e ajuste de limitação de consumo de energia (função I-Demand). (material) | 1 | 115495.6 | 115495.600 |
| mt42www080 | Un | Kit de amortecedores anti-vibração de piso, formado por quatro amortecedores de borracha, com os correspondentes parafusos, porcas e arruelas. (material) | 1 | 53.57 | 53.570 |
| mt42dai612 | Un | Filtro para a tubulação de entrada de água da unidade exterior de condensação por água, modelo BWU26A20 "DAIKIN". (material) | 1 | 2511.35 | 2511.350 |
| mo005 | h | Instalador de ar condicionado. (mão de obra) | 6.748 | 40.91 | 276.061 |
| mo104 | h | Ajudante de instalador de ar condicionado. (mão de obra) | 6.748 | 30.78 | 207.703 |
| % | % | Custos diretos complementares | 2 % | 118544.284 | 2370.886 |
|  |  | Custos diretos |  |  | 120915.170 |

## Recursos

**mt42dai060a** Un Unidade exterior de condensação por água para sistema VRV-IV W+ (Volume de Refrigerante Variável
Dados técnicos: Custo energético 8501.907 MJ; Emissão de CO2 581.819 kg
Resíduos:
- embalagem: re150101 Embalagens de papel e cartão. (componente de resíduo); rendimento 0.18 kg; Código LER 15 01 01; Massa do elemento 1 kg; Volume 0.001333 m3
- embalagem: re170203 Plástico. (componente de resíduo); rendimento 0.09 kg; Código LER 17 02 03; Massa do elemento 1 kg; Volume 0.001667 m3
