# Equipamento de regulação e controle para coletor, através de cabeças eletrotérmicas

- Propriedade do ficheiro: CYPE Ingenieros S.A.
- Formato: FIEBDC-3/2016
- Programa: Gerador de preços para construção civil. CYPE Ingenieros, S.A.
- Data: 17/06/2024
- Âmbito geográfico: Brasil
- Moeda: BRL
- Custos indiretos: 3 %
- Despesas gerais: 13 %
- Lucro: 6 %
- IVA: 17 %

## I Instalações

### IC Aquecimento, refrigeração, climatização e água quente

#### ICE Emissores a água para aquecimento e refrigeração

**ICE150** Un Equipamento de regulação e controle para coletor, através de cabeças eletrotérmicas.
Sistema de regulação da temperatura para coletor, para aquecimento, "DAIKIN", composto de cabeças eletrotérmicas, modelo EKWCVATR1V3; termostatos com ecrã digital, modelo EKWCTRDI1V3 e centralita de regulação, para gestão até 10 termostatos e 18 cabeças eletrotérmicas, modelo EKWUFHTA1V3. Totalmente montado, ligado e testado.
Inclui: Colocação, fixação e ligação elétrica e de comunicação com todos os elementos que o exigem na instalação.
Critério de medição de projeto: Número de unidades previstas, segundo documentação gráfica de Projeto.
Critério de quantitativos de obra: Medir-se-á o número de unidades realmente executadas segundo especificações de Projeto.

| Código | Un | Descrição | Rendimento | Preço | Importância |
|---|---|---|---|---|---|
| mt38dai100a | Un | Centralita de regulação, para gestão até 10 termostatos e 18 cabeças eletrotérmicas, modelo EKWUFHTA1V3 "DAIKIN", de dimensões 90x326,5x50 mm e alimentação monofásica (230V/50Hz). (material) | 1 | 1533.6 | 1533.600 |
| mt42dai521b | Un | Termostato com ecrã digital, modelo EKWCTRDI1V3 "DAIKIN", de dimensões 91x88x42 mm e alimentação monofásica (230V/50Hz). (material) | 2 | 803.64 | 1607.280 |
| mt38dai101a | Un | Cabeça electrotérmica, modelo EKWCVATR1V3 "DAIKIN", de dimensões 48,4x44,3x50,3 mm e alimentação monofásica (230V/50Hz). (material) | 4 | 267.88 | 1071.520 |
| mo004 | h | Montador de instalações de calefação. (mão de obra) | 0.797 | 40.91 | 32.605 |
| mo103 | h | Ajudante de montador de instalações de calefação. (mão de obra) | 0.797 | 30.78 | 24.532 |
| % | % | Custos diretos complementares | 2 % | 4269.537 | 85.391 |
|  |  | Custos diretos |  |  | 4354.928 |
