# Unidade exterior de ar condicionado, sistema ar-ar multi-split

- Propriedade do ficheiro: CYPE Ingenieros S.A.
- Formato: FIEBDC-3/2016
- Programa: Gerador de preços para construção civil. CYPE Ingenieros, S.A.
- Data: 17/06/2024
- Âmbito geográfico: Brasil
- Moeda: BRL
- Custos indiretos: 3 %
- Despesas gerais: 13 %
- Lucro: 6 %
- IVA: 17 %

## I Instalações

### IC Aquecimento, refrigeração, climatização e água quente

#### ICN Unidades autônomas de climatização

**ICN150** Un Unidade exterior de ar condicionado, sistema ar-ar multi-split.
Unidade exterior de ar condicionado, sistema ar-ar multi-split, bomba de calor, gama Sky Air, série Alpha, modelo RZAG140NY1 "DAIKIN", para gás R-32, potência frigorífica nominal 14 kW (temperatura de bulbo seco no interior 27°C, temperatura de bulbo úmido no interior 19°C, temperatura de bulbo seco no exterior 35°C), potência calorífica nominal 16 kW (temperatura de bulbo seco no interior 20°C, temperatura de bulbo seco no exterior 7°C, temperatura de bulbo úmido no exterior 6°C), compressor swing, alimentação trifásica (400V/50Hz), vazão de ar em refrigeração 87 m³/min, vazão de ar em aquecimento 87 m³/min, pressão sonora em refrigeração 50 dBA, pressão sonora em aquecimento 52 dBA, potência sonora 70 dBA, dimensões 870x1100x460 mm, peso 95 kg, comprimento máximo de tubulação 85 m, diferença máxima de altura entre a unidade exterior e a unidade interior 30 m. Inclusive elementos anti-vibratórios e suportes de parede.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42dai048n | Un | Unidade exterior de ar condicionado, sistema ar-ar multi-split, bomba de calor, gama Sky Air, série Alpha, modelo RZAG140NY1 "DAIKIN", para gás R-32, potência frigorífica nominal 14 kW (temperatura de bulbo seco no interior 27°C, temperatura de bulbo úmido no interior 19°C, temperatura de bulbo seco no exterior 35°C), potência calorífica nominal 16 kW (temperatura de bulbo seco no interior 20°C, temperatura de bulbo seco no exterior 7°C, temperatura de bulbo úmido no exterior 6°C), compressor swing, alimentação trifásica (400V/50Hz), vazão de ar em refrigeração 87 m³/min, vazão de ar em aquecimento 87 m³/min, pressão sonora em refrigeração 50 dBA, pressão sonora em aquecimento 52 dBA, potência sonora 70 dBA, dimensões 870x1100x460 mm, peso 95 kg, comprimento máximo de tubulação 85 m, diferença máxima de altura entre a unidade exterior e a unidade interior 30 m. (material) | 1 | 37944.92 | 37944.920 |
| mt42dai613a | Un | Kit de distribuição de tubulações, para a linha frigorífica de líquido e de gás, modelo KHRQ22M20TA "DAIKIN". (material) | 3 | 1198.75 | 3596.250 |
| mt42www085 | Un | Kit de suportes de parede, formado por conjunto de esquadras de 50x45 cm e quatro amortecedores de borracha, com as correspondentes buchas, parafusos, porcas e arruelas. (material) | 1 | 126.57 | 126.570 |
| mo005 | h | Instalador de ar condicionado. (mão de obra) | 1.122 | 40.91 | 45.901 |
| mo104 | h | Ajudante de instalador de ar condicionado. (mão de obra) | 1.122 | 30.78 | 34.535 |
| % | % | Custos diretos complementares | 2 % | 41748.176 | 834.964 |
|  |  | Custos diretos |  |  | 42583.140 |

## Recursos

**mt42dai048n** Un Unidade exterior de ar condicionado
Dados técnicos: Custo energético 4370.133 MJ; Emissão de CO2 299.057 kg
Resíduos:
- embalagem: re150101 Embalagens de papel e cartão. (componente de resíduo); rendimento 0.18 kg; Código LER 15 01 01; Massa do elemento 1 kg; Volume 0.001333 m3
- embalagem: re170203 Plástico. (componente de resíduo); rendimento 0.09 kg; Código LER 17 02 03; Massa do elemento 1 kg; Volume 0.001667 m3
