# Equipamento de ar condicionado com unidade interior de teto com descarga direta, sistema ar-ar split 1x1

- Propriedade do ficheiro: CYPE Ingenieros S.A.
- Formato: FIEBDC-3/2016
- Programa: Gerador de preços para construção civil. CYPE Ingenieros, S.A.
- Data: 17/06/2024
- Âmbito geográfico: Brasil
- Moeda: BRL
- Custos indiretos: 3 %
- Despesas gerais: 13 %
- Lucro: 6 %
- IVA: 17 %

## I Instalações

### IC Aquecimento, refrigeração, climatização e água quente

#### ICN Unidades autônomas de climatização

**ICN035** Un Equipamento de ar condicionado com unidade interior de teto com descarga direta, sistema ar-ar split 1x1.
Equipamento de ar condicionado, sistema ar-ar split 1x1, bomba de calor, gama Sky Air, série Alpha, modelo ZHAG71A "DAIKIN", potência frigorífica nominal 6,8 kW (temperatura de bulbo seco no interior 27°C, temperatura de bulbo úmido no interior 19°C, temperatura de bulbo seco no exterior 35°C), potência calorífica nominal 7,5 kW (temperatura de bulbo seco no interior 20°C, temperatura de bulbo seco no exterior 7°C, temperatura de bulbo úmido no exterior 6°C), diâmetro de ligação da tubulação do líquido 3/8", diâmetro de ligação da tubulação de gás 5/8", alimentação monofásica (230V/50Hz), SEER 7,11 (classe A++), SCOP 4,32 (classe A+), consumo de energia anual estacional em refrigeração 335 kWh, consumo de energia anual estacional em aquecimento 1523 kWh, formado por uma unidade interior de teto com descarga direta FHA71A9, com, vazão de ar em refrigeração a velocidade alta/média/baixa: 20,5/17/14 m³/min, vazão de ar em aquecimento a velocidade alta/média/baixa: 20,5/17/14 m³/min, dimensões 235x1270x690 mm, peso 32 kg, pressão sonora em refrigeração a velocidade alta/média/baixa: 38/36/34 dBA, pressão sonora em aquecimento a velocidade alta/média/baixa: 38/36/34 dBA, potência sonora 55 dBA, com sinal de limpeza de filtro, filtro de ar de sucção e bomba de drenagem, controle remoto multifunção, cor branca, Madoka BRC1H52W, com programação semanal, possibilidade de selecionar modo standard ou simplificado de hotéis, função para/arranque, alteração do modo de funcionamento, limitação da temperatura de setpoint, selecção da velocidade do ventilador e funções avançadas através de App para smartphone com conectividade Bluetooth Low Energy (BLE), e uma unidade exterior RZAG71NV1, vazão de ar em refrigeração 68 m³/min, vazão de ar em aquecimento 75 m³/min, gás refrigerante R-32, compressor swing, dimensões 870x1100x460 mm, peso 81 kg, pressão sonora em refrigeração 46 dBA, pressão sonora em aquecimento 48 dBA, potência sonora 64 dBA, comprimento máximo de tubulação 55 m, diferença máxima de altura entre a unidade exterior e a unidade interior 30 m. Inclusive elementos anti-vibratórios e suportes de parede para apoio da unidade exterior.
Critérios considerados na determinação do preço da unidade de obra: O preço não inclui a canalização nem a cablagem elétrica de alimentação.
Inclui: Implantação das unidades. Colocação e fixação da unidade interior. Colocação e fixação da unidade exterior. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42dai034aa | Un | Equipamento de ar condicionado, sistema ar-ar split 1x1, bomba de calor, gama Sky Air, série Alpha, modelo ZHAG71A "DAIKIN", potência frigorífica nominal 6,8 kW (temperatura de bulbo seco no interior 27°C, temperatura de bulbo úmido no interior 19°C, temperatura de bulbo seco no exterior 35°C), potência calorífica nominal 7,5 kW (temperatura de bulbo seco no interior 20°C, temperatura de bulbo seco no exterior 7°C, temperatura de bulbo úmido no exterior 6°C), diâmetro de ligação da tubulação do líquido 3/8", diâmetro de ligação da tubulação de gás 5/8", alimentação monofásica (230V/50Hz), SEER 7,11 (classe A++), SCOP 4,32 (classe A+), consumo de energia anual estacional em refrigeração 335 kWh, consumo de energia anual estacional em aquecimento 1523 kWh, formado por uma unidade interior de teto com descarga direta FHA71A9, com, vazão de ar em refrigeração a velocidade alta/média/baixa: 20,5/17/14 m³/min, vazão de ar em aquecimento a velocidade alta/média/baixa: 20,5/17/14 m³/min, dimensões 235x1270x690 mm, peso 32 kg, pressão sonora em refrigeração a velocidade alta/média/baixa: 38/36/34 dBA, pressão sonora em aquecimento a velocidade alta/média/baixa: 38/36/34 dBA, potência sonora 55 dBA, com sinal de limpeza de filtro, filtro de ar de sucção e bomba de drenagem, controle remoto multifunção, cor branca, Madoka BRC1H52W, com programação semanal, possibilidade de selecionar modo standard ou simplificado de hotéis, função para/arranque, alteração do modo de funcionamento, limitação da temperatura de setpoint, selecção da velocidade do ventilador e funções avançadas através de App para smartphone com conectividade Bluetooth Low Energy (BLE), e uma unidade exterior RZAG71NV1, vazão de ar em refrigeração 68 m³/min, vazão de ar em aquecimento 75 m³/min, gás refrigerante R-32, compressor swing, dimensões 870x1100x460 mm, peso 81 kg, pressão sonora em refrigeração 46 dBA, pressão sonora em aquecimento 48 dBA, potência sonora 64 dBA, comprimento máximo de tubulação 55 m, diferença máxima de altura entre a unidade exterior e a unidade interior 30 m. (material) | 1 | 28153.98 | 28153.980 |
| mt42dai900 | m | Cabo bus de 2 fios, de 0,5 mm² de seção por fio (material) | 3 | 5.36 | 16.080 |
| mt35tpt010ke | m | Tubo rígido de PVC VD-F de 16 mm de diâmetro exterior e 1,3 mm de espessura. Resistência à compressão 1250 N, resistência ao impacto 6 joules, temperatura de trabalho -25°C até 90°C, classificação 4442, com o preço incrementado em 20% relativamente a acessórios e peças especiais. (material) | 3 | 11.9 | 35.700 |
| mt42www085 | Un | Kit de suportes de parede, formado por conjunto de esquadras de 50x45 cm e quatro amortecedores de borracha, com as correspondentes buchas, parafusos, porcas e arruelas. (material) | 1 | 126.57 | 126.570 |
| mo005 | h | Instalador de ar condicionado. (mão de obra) | 2.243 | 40.91 | 91.761 |
| mo104 | h | Ajudante de instalador de ar condicionado. (mão de obra) | 2.243 | 30.78 | 69.040 |
| % | % | Custos diretos complementares | 2 % | 28493.131 | 569.863 |
|  |  | Custos diretos |  |  | 29062.994 |

Resíduos:
- colocação: mt42dai900 Cabo bus de 2 fios, de 0,5 mm² de seção por fio; fator de resíduo 0.0165111
- colocação: mt35tpt010ke; fator de resíduo 0.0275

## Recursos

**mt42dai900** m Cabo bus de 2 fios, de 0,5 mm² de seção por fio
Dados técnicos: Custo energético 1.694 MJ; Emissão de CO2 0.087 kg; Código LER 17 04 11; Massa do elemento 0.045 kg; Volume 0.00003 m3
Resíduos:
- embalagem: re150101 Embalagens de papel e cartão. (componente de resíduo); rendimento 0.065 kg; Código LER 15 01 01; Massa do elemento 1 kg; Volume 0.001333 m3

**mt35tpt010ke** m Tubo rígido de PVC VD-F de 16 mm de diâmetro exterior e 1,3 mm de espessura. Resistência à compressão 1250 N
Dados técnicos: Custo energético 7.750 MJ; Emissão de CO2 0.385 kg; Código LER 17 02 03; Massa do elemento 0.08 kg; Volume 0.000133 m3
