# Unidade ar-água, bomba de calor aerotérmica, para produção de água quente

- Propriedade do ficheiro: CYPE Ingenieros S.A.
- Formato: FIEBDC-3/2016
- Programa: Gerador de preços para construção civil. CYPE Ingenieros, S.A.
- Data: 17/06/2024
- Âmbito geográfico: Brasil
- Moeda: BRL
- Custos indiretos: 3 %
- Despesas gerais: 13 %
- Lucro: 6 %
- IVA: 17 %

## I Instalações

### IC Aquecimento, refrigeração, climatização e água quente

#### ICV Unidades centrais para aquecimento, refrigeração, climatização e água quente

**ICV050** Un Unidade ar-água, bomba de calor aerotérmica, para produção de água quente.
Bomba de calor aerotérmica, ar-água, para produção de água quente, série Altherma Monobloc, modelo EKHHE260CV37 "DAIKIN", para gás refrigerante R-134a, potência calorífica nominal 1,82 kW, consumo elétrico nominal 0,43 kW, reservatório de água quente de 255 litros, perfil de consumo XL, classe de eficiência energética A+, diâmetro 621 mm, altura 1892 mm, peso 97 kg, potência sonora 51 dBA, alimentação monofásica (230V/50Hz), limites operativos: entrada de ar entre -7°C e 38°C, saída de água entre 25°C e 70°C, com compressor rotativo, e resistência elétrica de apoio de 1,5 kW. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42dai326b | Un | Bomba de calor aerotérmica, ar-água, para produção de água quente, série Altherma Monobloc, modelo EKHHE260CV37 "DAIKIN", para gás refrigerante R-134a, potência calorífica nominal 1,82 kW, consumo elétrico nominal 0,43 kW, reservatório de água quente de 255 litros, perfil de consumo XL, classe de eficiência energética A+, diâmetro 621 mm, altura 1892 mm, peso 97 kg, potência sonora 51 dBA, alimentação monofásica (230V/50Hz), limites operativos: entrada de ar entre -7°C e 38°C, saída de água entre 25°C e 70°C, com compressor rotativo, e resistência elétrica de apoio de 1,5 kW. (material) | 1 | 21952.6 | 21952.600 |
| mt37sve010d | Un | Registro de esfera de latão niquelado para enroscar de 1". (material) | 2 | 36.28 | 72.560 |
| mo005 | h | Instalador de ar condicionado. (mão de obra) | 0.828 | 40.91 | 33.873 |
| mo104 | h | Ajudante de instalador de ar condicionado. (mão de obra) | 0.828 | 30.78 | 25.486 |
| % | % | Custos diretos complementares | 2 % | 22084.519 | 441.690 |
|  |  | Custos diretos |  |  | 22526.209 |

## Recursos

**mt37sve010d** Un Registro de esfera de latão niquelado para enroscar de 1"
Dados técnicos: Custo energético 843.399 MJ; Emissão de CO2 56.701 kg
Resíduos:
- embalagem: re150101 Embalagens de papel e cartão. (componente de resíduo); rendimento 0.072 kg; Código LER 15 01 01; Massa do elemento 1 kg; Volume 0.001333 m3
