# Unidade ar-água, bomba de calor aerotérmica, para aquecimento e refrigeração

- Propriedade do ficheiro: CYPE Ingenieros S.A.
- Formato: FIEBDC-3/2016
- Programa: Gerador de preços para construção civil. CYPE Ingenieros, S.A.
- Data: 17/06/2024
- Âmbito geográfico: Brasil
- Moeda: BRL
- Custos indiretos: 3 %
- Despesas gerais: 13 %
- Lucro: 6 %
- IVA: 17 %

## I Instalações

### IC Aquecimento, refrigeração, climatização e água quente

#### ICV Unidades centrais para aquecimento, refrigeração, climatização e água quente

**ICV040** Un Unidade ar-água, bomba de calor aerotérmica, para aquecimento e refrigeração.
Bomba de calor aerotérmica, ar-água, para aquecimento e refrigeração, série Altherma 3 M, modelo EBLA04E3V3 "DAIKIN", para gás R-32, com compressor swing, alimentação monofásica (230V/50Hz), potência calorífica 4,6 kW, e consumo elétrico 1,26 kW, com temperatura de bulbo seco do ar exterior 7°C e temperatura de saída da água 45°C, potência calorífica 4,3 kW, COP 5,1 e consumo elétrico 0,84 kW, com temperatura de bulbo seco do ar exterior 7°C e temperatura de saída da água 35°C, potência frigorífica 4,52 kW, e consumo elétrico 1,36 kW, com temperatura de bulbo seco do ar exterior 35°C e temperatura de saída da água 7°C, potência frigorífica 4,86 kW, EER 5,91 e consumo elétrico 0,82 kW, com temperatura de bulbo seco do ar exterior 35°C e temperatura de saída da água 18°C, potência sonora 58 dBA, dimensões 770x1250x362 mm, peso 91 kg. Regulação: cronotermostato multifunção, modelo Madoka BRC1HHDW. Inclusive elementos anti-vibratórios de piso. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42dai318a | Un | Bomba de calor aerotérmica, ar-água, para aquecimento e refrigeração, série Altherma 3 M, modelo EBLA04E3V3 "DAIKIN", para gás R-32, com compressor swing, alimentação monofásica (230V/50Hz), potência calorífica 4,6 kW, e consumo elétrico 1,26 kW, com temperatura de bulbo seco do ar exterior 7°C e temperatura de saída da água 45°C, potência calorífica 4,3 kW, COP 5,1 e consumo elétrico 0,84 kW, com temperatura de bulbo seco do ar exterior 7°C e temperatura de saída da água 35°C, potência frigorífica 4,52 kW, e consumo elétrico 1,36 kW, com temperatura de bulbo seco do ar exterior 35°C e temperatura de saída da água 7°C, potência frigorífica 4,86 kW, EER 5,91 e consumo elétrico 0,82 kW, com temperatura de bulbo seco do ar exterior 35°C e temperatura de saída da água 18°C, potência sonora 58 dBA, dimensões 770x1250x362 mm, peso 91 kg. (material) | 1 | 18845.22 | 18845.220 |
| mt42dai513a | Un | Cronotermostato multifunção, modelo Madoka BRC1HHDW "DAIKIN", cor branca, com programação semanal, gestão do aquecimento, do refrigeração e da produção de água quente, ajuste da temperatura de setpoint, leitura da temperatura do reservatório de água quente e funções avançadas através de App para smartphone com conectividade Bluetooth Low Energy (BLE). (material) | 1 | 1399.66 | 1399.660 |
| mt37sve010d | Un | Registro de esfera de latão niquelado para enroscar de 1". (material) | 2 | 36.28 | 72.560 |
| mt42www080 | Un | Kit de amortecedores anti-vibração de piso, formado por quatro amortecedores de borracha, com os correspondentes parafusos, porcas e arruelas. (material) | 1 | 53.57 | 53.570 |
| mo005 | h | Instalador de ar condicionado. (mão de obra) | 2.058 | 40.91 | 84.193 |
| mo104 | h | Ajudante de instalador de ar condicionado. (mão de obra) | 2.058 | 30.78 | 63.345 |
| % | % | Custos diretos complementares | 2 % | 20518.548 | 410.371 |
|  |  | Custos diretos |  |  | 20928.919 |

## Recursos

**mt42dai318a** Un Bomba de calor aerotérmica
Dados técnicos: Custo energético 4014.441 MJ; Emissão de CO2 234.075 kg
Resíduos:
- embalagem: re150101 Embalagens de papel e cartão. (componente de resíduo); rendimento 2.369 kg; Código LER 15 01 01; Massa do elemento 1 kg; Volume 0.001333 m3
- embalagem: re170201 Madeira. (componente de resíduo); rendimento 0.63 kg; Código LER 17 02 01; Massa do elemento 1 kg; Volume 0.000909 m3

**mt37sve010d** Un Registro de esfera de latão niquelado para enroscar de 1"
Dados técnicos: Custo energético 843.399 MJ; Emissão de CO2 56.701 kg
Resíduos:
- embalagem: re150101 Embalagens de papel e cartão; rendimento 0.072 kg
